# Hoja interior de cerramiento de medianera de 14,2 cm de espesor

- Propiedad del archivo: CYPE INGENIEROS, S.A.
- Formato: FIEBDC-3/2002
- Ámbito geográfico: Uruguay
- Divisa: UYU
- Costes indirectos: 3.00 %
- Gastos generales: 13.00 %
- Beneficio industrial: 6.00 %
- IVA: 21.00 %

**FFD020** m² Hoja interior de cerramiento de medianera de 14,2 cm de espesor, de mampostería de bloque hueco de hormigón, para revestir, 14,2x19x39 cm, recibida con mortero de cemento y cal confeccionado en obra, con 380 kg/m³ de cemento, color gris, dosificación 1:1/2:4, suministrado en sacos.
Ejecución de hoja interior de cerramiento de medianera de 14,2 cm de espesor, de mampostería de bloque hueco de hormigón, para revestir, 14,2x19x39 cm, recibida con mortero de cemento y cal confeccionado en obra, con 380 kg/m³ de cemento, color gris, dosificación 1:1/2:4, suministrado en sacos. Incluso replanteo, nivelación y aplomado, mermas y roturas, bordes endentados, ejecución de puntos singulares y limpieza.
Incluye: Replanteo, planta a planta. Marcado en las columnas de los niveles de referencia general de planta y de nivel de piso terminado. Preparación del mortero. Asiento de la primera hilada sobre capa de mortero. Colocación y aplomado de miras de referencia. Tendido de hilos entre miras. Colocación de plomos fijos en las aristas. Colocación de las piezas por hiladas a nivel. Encuentros de la mampostería con fachadas, columnas y tabiques. Encuentro de la mampostería con la losa superior. Limpieza del paramento.
Criterio de cómputo de proyecto: Superficie medida según documentación gráfica de Proyecto, sin duplicar esquinas ni encuentros.
Criterio de cómputo de obra: Se medirá la superficie realmente ejecutada según especificaciones de Proyecto, sin duplicar esquinas ni encuentros.

| Código | Ud | Descripción | Rendimiento | Precio | Importe |
|---|---|---|---|---|---|
| mt02bhg080g | Ud | Bloque hueco de hormigón, para revestir, 14,2x19x39 cm, piezas especiales. Según IRAM 11561. (material) | 13.650 | 35.51 | 484.71 |
| mt08aaa010a | m³ | Agua. (material) | 0.004 | 39.32 | 0.16 |
| mt01arg005a | t | Arena de cantera, para mortero preparado en obra. (material) | 0.015 | 522.48 | 7.84 |
| mt08cem000g | kg | Cemento gris en sacos. (material) | 4.158 | 7.54 | 31.35 |
| mt08cal020a | kg | Cal aérea CL-90, en sacos. (material) | 2.079 | 5.50 | 11.43 |
| mq06hor010 | h | Hormigonera. (maquinaria) | 0.008 | 42.97 | 0.34 |
| mo021 | h | Oficial mampostero. (mano de obra) | 0.428 | 237.76 | 101.76 |
| mo114 | h | Peón mampostero. (mano de obra) | 0.344 | 157.61 | 54.22 |
| % | % | Herramientas | 3 % | 691.81 | 20.75 |
|  |  | Costes directos |  |  | 712.56 |
