# Fosa séptica de polietileno de alta densidad (PEAD/HDPE), de 10000 litros, de 2000 mm de diámetro y 3700 mm de longitud, para 50 usuarios (H.E.)

- Propiedad del archivo: CYPE INGENIEROS, S.A.
- Formato: FIEBDC-3/2002
- Ámbito geográfico: Uruguay
- Costes indirectos: 3.00 %
- Gastos generales: 13.00 %
- Beneficio industrial: 6.00 %
- IVA: 21.00 %

**IUE030** Ud Fosa séptica de polietileno de alta densidad (PEAD/HDPE), de 10000 litros, de 2000 mm de diámetro y 3700 mm de longitud, para 50 usuarios (H.E.).
Suministro e instalación de fosa séptica de polietileno de alta densidad (PEAD/HDPE), de 10000 litros, de 2000 mm de diámetro y 3700 mm de longitud, para 50 usuarios (H.E.), con entrada de 500 mm de diámetro, boca de entrada y boca de salida de 160 mm de diámetro. Totalmente montada, conexionada y probada.
Incluye: Replanteo. Colocación y conexionado de la fosa séptica.
Criterio de cómputo de proyecto: Número de unidades previstas, según documentación gráfica de Proyecto.
Criterio de cómputo de obra: Se medirá el número de unidades realmente ejecutadas según especificaciones de Proyecto.

| Código | Ud | Descripción | Rendimiento | Precio | Importe |
|---|---|---|---|---|---|
| mt46fsp100h | Ud | Fosa séptica de polietileno de alta densidad (PEAD/HDPE), de 10000 litros, de 2000 mm de diámetro y 3700 mm de longitud, para 50 usuarios (H.E.), con entrada de 500 mm de diámetro, boca de entrada y boca de salida de 160 mm de diámetro, para tratamiento primario de aguas residuales. (material) | 1.000 | 4706.67 | 4706.67 |
| mo008 | h | Oficial plomero. (mano de obra) | 3.411 | 13.03 | 44.45 |
| mo107 | h | Medio oficial plomero. (mano de obra) | 3.411 | 8.38 | 28.58 |
| % | % | Herramientas | 2 % | 4779.70 | 95.59 |
|  |  | Costes directos |  |  | 4875.29 |
