# Drenaje para hoyo de plantación, mediante tubo de PVC

- Propiedad del archivo: CYPE INGENIEROS, S.A.
- Formato: FIEBDC-3/2002
- Ámbito geográfico: Uruguay
- Divisa: UYU
- Costes indirectos: 3.00 %
- Gastos generales: 13.00 %
- Beneficio industrial: 6.00 %
- IVA: 21.00 %

## J Jardinería

### JD Sistemas de drenaje, sujeción y protección

#### JDD Drenajes

**JDD010** Ud Drenaje para hoyo de plantación, mediante tubo de PVC.
Drenaje para hoyo de plantación, mediante la instalación, simultánea a la plantación, de 200 cm de tubo de drenaje de PVC corrugado, diámetro nominal 50 mm, con perforaciones en todo su desarrollo, para la captación y conducción de agua en la creación de sistemas de drenaje, colocado formando un bucle alrededor del cepellón, y dejando asomar ambos extremos 5 cm sobre el terreno, protegidos ambos extremos con tapas de polipropileno, para facilitar el aporte directo del agua de riego a la zona radicular, en terrenos muy compactos.
Criterio de valoración económica: El precio no incluye la apertura ni el tapado del hoyo de plantación.
Incluye: Colocación del tubo en el hoyo de la plantación. Colocación de las tapas de cierre en los extremos del tubo.
Criterio de cómputo de proyecto: Número de unidades previstas, según documentación gráfica de Proyecto.
Criterio de cómputo de obra: Se medirá el número de unidades realmente ejecutadas según especificaciones de Proyecto.

| Código | Ud | Descripción | Rendimiento | Precio | Importe |
|---|---|---|---|---|---|
| mt11tdc010a | m | Tubo de drenaje de PVC corrugado, diámetro nominal 50 mm, con perforaciones en todo su desarrollo, para la captación y conducción de agua en la creación de sistemas de drenaje. (material) | 2.000 | 66.54 | 133.08 |
| mt11tdc015a | Ud | Tapa de cierre, de polipropileno, para colocar en los extremos del tubo de drenaje de 50 mm de diámetro nominal, con tres perforaciones de 10 mm de diámetro. (material) | 2.000 | 16.10 | 32.20 |
| mo040 | h | Oficial jardinero. (mano de obra) | 0.002 | 377.17 | 0.75 |
| mo086 | h | Medio oficial jardinero. (mano de obra) | 0.012 | 261.88 | 3.14 |
| % | % | Herramientas | 2 % | 169.17 | 3.38 |
|  |  | Costes directos |  |  | 172.55 |
