# FIEBDC-3

- Propiedad del archivo: CYPE INGENIEROS, S.A.
- Formato: FIEBDC-3/2002
- Ámbito geográfico: Uruguay
- Costes indirectos: 3.00 %
- Gastos generales: 13.00 %
- Beneficio industrial: 6.00 %
- IVA: 21.00 %

| Código | Ud | Descripción | Precio |
|---|---|---|---|
| mo008 | h | Oficial plomero. (mano de obra) | 13.03 |
| mo107 | h | Medio oficial plomero. (mano de obra) | 8.38 |

**IUS080** m Sumidero longitudinal de mampostería, de 350 mm de ancho interior y 500 mm de alto, con rejilla de acero galvanizado, carga de rotura 15 kN.
Formación de sumidero longitudinal con paredes de mampostería de ladrillo cerámico macizo, asentado con mortero de cemento, confeccionado en obra, dosificación 1:6, enfoscada y bruñida interiormente con mortero de cemento, confeccionado en obra, con aditivo hidrófugo, dosificación 1:3, con rejilla y marco de acero galvanizado, de 350 mm de ancho interior y 500 mm de alto, carga de rotura 15 kN, realizado sobre solera de hormigón masivo H-20, clase de exposición ambiental A1, tamaño máximo del agregado 19,0 mm, consistencia muy plástica de 15 cm de espesor. Incluso parte proporcional de piezas especiales, recibido, sifón en línea registrable colocado a la salida del sumidero para garantizar el sello hidráulico, incluyendo el relleno del trasdós con hormigón y sin incluir la excavación. Totalmente montado, conexionado a la red general de desagüe y probado.
Incluye: Replanteo y trazado del sumidero. Eliminación de las tierras sueltas en el fondo previamente excavado. Vertido y compactación del hormigón en formación de solera. Formación de la obra de mampostería con ladrillos, previamente humedecidos, colocados con mortero. Formación de agujeros para conexionado de tubos. Empalme y rejuntado de la tubería al sumidero. Colocación del sifón en línea. Revoque y bruñido por el interior con mortero de cemento, redondeando ángulos. Relleno del trasdós. Colocación del marco y la rejilla.
Criterio de cómputo de proyecto: Longitud medida en proyección horizontal, según documentación gráfica de Proyecto.
Criterio de cómputo de obra: Se medirá, en proyección horizontal, la longitud realmente ejecutada según especificaciones de Proyecto.

| Código | Ud | Descripción | Rendimiento | Precio | Importe |
|---|---|---|---|---|---|
| mt10hmf080Fe | m³ | Hormigón masivo H-20, clase de exposición ambiental A1, tamaño máximo del agregado 19 mm, consistencia muy plástica, premezclado, según CIRSOC 201 2005. (material) | 1.151 | 179.16 | 206.21 |
| mt04lma010b | Ud | Ladrillo cerámico macizo de elaboración mecánica para revestir, 25x12x5 cm. (material) | 100.000 | 0.19 | 19.00 |
| mt11rej020d | Ud | Marco y rejilla de acero galvanizado, de 350 mm de ancho y 500 mm de longitud, para canaleta de 350 mm de ancho interior y 500 mm de alto, carga de rotura 15 kN. (material) | 2.000 | 12.84 | 25.68 |
| mt11var120b | Ud | Sifón en línea de PVC, color gris, registrable, con unión macho/hembra, de 110 mm de diámetro. (material) | 0.200 | 32.14 | 6.43 |
| mo041 | h | Oficial mampostero de construcción de obra civil. (mano de obra) | 1.986 | 12.60 | 25.02 |
| mo087 | h | Medio oficial mampostero de construcción de obra civil. (mano de obra) | 0.993 | 8.40 | 8.34 |
| % | % | Herramientas | 2 % | 290.68 | 5.81 |
|  |  | Costes directos |  |  | 296.49 |
