# Piso continuo drenante, a base de resina epoxi

- Propiedad del archivo: CYPE Ingenieros S.A.
- Formato: FIEBDC-3/2016
- Programa: Generador de precios de la construcción. CYPE Ingenieros, S.A.
- Fecha: 07/11/2025
- Ámbito geográfico: Uruguay
- Divisa: UYU
- Costes indirectos: 3 %
- Gastos generales: 13 %
- Beneficio industrial: 6 %
- IVA: 21 %

## M Pisos y pisos urbanos

### MP Pisos urbanos

#### MPD Drenantes

**MPD010** m² Piso continuo drenante, a base de resina epoxi.
Piso continuo drenante formado por capa de mortero realizado "in situ" a base de resina epoxi bicomponente y agregado de 6 a 10 mm de diámetro, de 20 mm de espesor, para tráfico peatonal, con una resistencia a flexotracción de 3 N/mm², una resistencia a compresión de 6 N/mm² y una capacidad drenante >=150 l/(m²·min), resistencia al deslizamiento alta.
Criterio de valoración económica: El precio no incluye la base soporte.
Incluye: Ejecución de la base. Preparación de la superficie de apoyo. Replanteo de las juntas de mampostero de mampostero de mampostero de mampostero de albañil de construcción y de dilatación. Tendido de niveles mediante toques, fajas fajas fajas fajas fajas maestras de hormigón. Riego de la superficie base. Formación de juntas de mampostero de mampostero de mampostero de mampostero de albañil de construcción y de juntas perimetrales de dilatación. Conexionado, anclaje y emboquillado de las redes de instalaciones proyectadas. Vertido, extendido y vibrado del mortero. Curado del mortero. Replanteo de las juntas de retracción. Corte del piso. Limpieza final de las juntas de retracción.
Criterio de cómputo de proyecto: Superficie medida según documentación gráfica de Proyecto.
Criterio de cómputo de obra: Se medirá la superficie realmente ejecutada según especificaciones de Proyecto.

| Código | Ud | Descripción | Rendimiento | Precio | Importe |
|---|---|---|---|---|---|
| mt47pcd020a | kg | Resina epoxi bicomponente. (material) | 1 | 2130.18 | 2130.180 |
| mt01arg120a | kg | Agregado de 6 a 10 mm de diámetro. (material) | 30 | 1.4 | 42.000 |
| mq06vib020 | h | Regla vibrante de 3 m. (maquinaria) | 0.092 | 168.35 | 15.488 |
| mq06cor020 | h | Equipo para corte de juntas en soleras de hormigón. (maquinaria) | 0.09 | 342.45 | 30.821 |
| mo041 | h | Oficial mampostero de construcción de obra civil. (mano de obra) | 0.61 | 393.7 | 240.157 |
| mo087 | h | Medio oficial mampostero de construcción de obra civil. (mano de obra) | 0.61 | 273.34 | 166.737 |
| % | % | Herramientas | 2 % | 2625.383 | 52.508 |
|  |  | Costes directos |  |  | 2677.891 |

Residuos:
- colocación: mt47pcd020a Resina epoxi bicomponente; factor de residuo 0.03

## Recursos

**mt47pcd020a** kg Resina epoxi bicomponente
Datos técnicos: Coste energético 86.764 MJ; Emisión de CO2 3.294 kg; Código LER 17 09 04; Masa del elemento 1 kg; Volumen 0.000667 m3
Residuos:
- embalaje: re170203 Plástico. (componente de residuo); rendimiento 0.003 kg; Código LER 17 02 03; Masa del elemento 1 kg; Volumen 0.001667 m3
