# Vereda "in situ" con aporte de cal hidráulica natural

- Propiedad del archivo: CYPE Ingenieros S.A.
- Formato: FIEBDC-3/2016
- Programa: Generador de precios de la construcción. CYPE Ingenieros, S.A.
- Fecha: 07/11/2025
- Ámbito geográfico: Uruguay
- Divisa: UYU
- Costes indirectos: 3 %
- Gastos generales: 13 %
- Beneficio industrial: 6 %
- IVA: 21 %

## M Pisos y pisos urbanos

### MP Pisos urbanos

#### MPO Veredas

**MPO030** m² Vereda "in situ" con aporte de cal hidráulica natural.
Formación "in situ" de vereda, en suelo poco arcilloso, mediante la estabilización del terreno existente con 20 kg de estabilizante y consolidante de terrenos, a base de cal hidráulica natural, extendido sobre el terreno y mezclado con el mismo hasta una profundidad de 15 cm mediante motoniveladora, compactado de la mezcla con medios mecánicos hasta alcanzar una densidad seca no inferior al 95% de la máxima obtenida en el ensayo Proctor Modificado. Incluso preparación de la superficie mediante despalme de la tierra vegetal, escarificado del terreno y retirada y carga a camión de los restos y desechos.
Criterio de valoración económica: El precio no incluye la realización del ensayo Proctor Modificado ni el transporte.
Incluye: Despalme del terreno. Escarificado del terreno a estabilizar. Extendido de la cal. Mezclado de la cal con el terreno. Nivelación de la mezcla. Humectación y compactación de la mezcla. Retirada y carga a camión de restos y desechos.
Criterio de cómputo de proyecto: Superficie medida en proyección horizontal, según documentación gráfica de Proyecto.
Criterio de cómputo de obra: Se medirá, en proyección horizontal, la superficie realmente ejecutada según especificaciones de Proyecto.

| Código | Ud | Descripción | Rendimiento | Precio | Importe |
|---|---|---|---|---|---|
| mt28mif040 | kg | Estabilizante y consolidante de terrenos, a base de cal hidráulica natural, suministrada en sacos de 35 kg, para estabilización de caminos y senderos. (material) | 20 | 16.83 | 336.600 |
| mq01pan010a | h | Pala cargadora sobre neumáticos de 120 kW/1,9 m³. (maquinaria) | 0.017 | 1450.21 | 24.654 |
| mq04dua020b | h | Dumper de descarga frontal de 2 t de carga útil. (maquinaria) | 0.002 | 334.16 | 0.668 |
| mq01mot010a | h | Motoniveladora de 141 kW. (maquinaria) | 0.002 | 2443.33 | 4.887 |
| mq02rov010i | h | Compactador monocilíndrico vibrante autopropulsado, de 129 kW, de 16,2 t, ancho de trabajo 213,4 cm. (maquinaria) | 0.033 | 2245.79 | 74.111 |
| mq02cia020j | h | Camión cisterna, de 8 m³ de capacidad. (maquinaria) | 0.002 | 3826.88 | 7.654 |
| mo041 | h | Oficial mampostero de construcción de obra civil. (mano de obra) | 0.305 | 393.7 | 120.079 |
| mo087 | h | Medio oficial mampostero de construcción de obra civil. (mano de obra) | 0.305 | 273.34 | 83.369 |
| % | % | Herramientas | 2 % | 652.022 | 13.040 |
|  |  | Costes directos |  |  | 665.062 |

Residuos:
- colocación: mt28mif040; factor de residuo 0.042

## Recursos

**mt28mif040** kg Estabilizante y consolidante de terrenos
Datos técnicos: Coste energético 5.021 MJ; Emisión de CO2 0.227 kg; Código LER 17 09 04; Masa del elemento 1 kg; Volumen 0.000667 m3
Residuos:
- embalaje: re150101 Envases de papel y cartón. (componente de residuo); rendimiento 0.009 kg; Código LER 15 01 01; Masa del elemento 1 kg; Volumen 0.001333 m3
- embalaje: re170203 Plástico. (componente de residuo); rendimiento 0.002 kg; Código LER 17 02 03; Masa del elemento 1 kg; Volumen 0.001667 m3
