# Geotextil tejido

- Propiedad del archivo: CYPE Ingenieros S.A.
- Formato: FIEBDC-3/2016
- Programa: Generador de precios de la construcción. CYPE Ingenieros, S.A.
- Fecha: 15/12/2021
- Ámbito geográfico: Uruguay
- Divisa: UYU
- Costes indirectos: 3 %
- Gastos generales: 13 %
- Beneficio industrial: 6 %
- IVA: 21 %

## N Aislamientos e impermeabilizaciones

### NG Geosintéticos

#### NGX Geotextiles

**NGX020** m² Geotextil tejido.
Suministro y colocación sobre el terreno de geotextil tejido a base de polipropileno, con una resistencia a la tracción longitudinal de 33,0 kN/m, una resistencia a la tracción transversal de 33,0 kN/m, una apertura de cono al ensayo de perforación dinámica según ISO 13433 inferior a 12 mm, resistencia CBR a punzonamiento 3,5 kN y una masa superficial de 127 g/m². Incluso cortes, fijaciones al terreno, resolución de solapes y uniones.
Incluye: Colocación del geotextil sobre el terreno. Resolución de solapes y uniones. Fijación del geotextil al terreno mediante grapas.
Criterio de cómputo de proyecto: Superficie medida según documentación gráfica de Proyecto.
Criterio de cómputo de obra: Se medirá la superficie realmente ejecutada según especificaciones de Proyecto, incluyendo las entregas y los solapes.

| Código | Ud | Descripción | Rendimiento | Precio | Importe |
|---|---|---|---|---|---|
| mt14gsa040cc | m² | Geotextil tejido a base de polipropileno, con una resistencia a la tracción longitudinal de 33 kN/m, una resistencia a la tracción transversal de 33 kN/m, una apertura de cono al ensayo de perforación dinámica según ISO 13433 inferior a 12 mm, resistencia CBR a punzonamiento 3,5 kN y una masa superficial de 127 g/m². (material) | 1.1 | 44.42 | 48.862 |
| mo041 | h | Oficial mampostero de construcción de obra civil. (mano de obra) | 0.002 | 269.36 | 0.539 |
| mo087 | h | Medio oficial mampostero de construcción de obra civil. (mano de obra) | 0.005 | 186.76 | 0.934 |
| % | % | Herramientas | 2 % | 50.335 | 1.007 |
|  |  | Costes directos |  |  | 51.342 |

Residuos:
- colocación: mt14gsa040cc; factor de residuo 0.07

## Recursos

**mt14gsa040cc** m² Geotextil tejido a base de polipropileno
Datos técnicos: Coste energético 13.137 MJ; Emisión de CO2 0.443 kg; Código LER 17 06 04; Masa del elemento 0.127 kg; Volumen 0.000212 m3
Residuos:
- embalaje: re170203 Plástico. (componente de residuo); rendimiento 0.024 kg; Código LER 17 02 03; Masa del elemento 1 kg; Volumen 0.001667 m3
