# Transporte, puesta en obra y retirada de equipo completo para la perforación de pozos romanos

- Propiedad del archivo: CYPE INGENIEROS, S.A.
- Formato: FIEBDC-3/2002
- Ámbito geográfico: Uruguay
- Divisa: UYU
- Costes indirectos: 3.00 %
- Gastos generales: 13.00 %
- Beneficio industrial: 6.00 %
- IVA: 21.00 %

## A Preparación del terreno

### AD Movimiento de tierras en edificación

#### ADE Excavaciones

**ADE022** Ud Transporte, puesta en obra y retirada de equipo completo para la perforación de pozos romanos.
Transporte, puesta en obra y retirada de equipo completo para la perforación de pozos romanos, a una distancia de hasta 50 km.
Incluye: Transporte a la obra. Montaje del equipo. Desmontaje del equipo. Retirada del equipo.
Criterio de cómputo de proyecto: Número de unidades previstas, según documentación gráfica de Proyecto.
Criterio de cómputo de obra: Se medirá el número de unidades realmente ejecutadas según especificaciones de Proyecto.

| Código | Ud | Descripción | Rendimiento | Precio | Importe |
|---|---|---|---|---|---|
| mq03poz010d | Ud | Transporte, puesta en obra y retirada de equipo completo para perforación de pozo romano, a una distancia de hasta 50 km. (maquinaria) | 1.000 | 133126.65 | 133126.65 |
| % | % | Herramientas | 2 % | 133126.65 | 2662.53 |
|  |  | Costes directos |  |  | 135789.18 |
