# Transporte, puesta en obra y retirada de equipo completo de equipo para hinca de tablestacas

- Propiedad del archivo: CYPE INGENIEROS, S.A.
- Formato: FIEBDC-3/2002
- Ámbito geográfico: Uruguay
- Divisa: UYU
- Costes indirectos: 3.00 %
- Gastos generales: 13.00 %
- Beneficio industrial: 6.00 %
- IVA: 21.00 %

## C Fundaciones

### CT Tablestacas

#### CTA Pantallas autoportantes

**CTA001** Ud Transporte, puesta en obra y retirada de equipo completo de equipo para hinca de tablestacas.
Transporte, puesta en obra y retirada de equipo completo de vibrohincador-extractor hidráulico, para hinca de tablestacas metálicas en el terreno, con carácter provisional o definitivo, a una distancia de hasta 50 km.
Criterio de valoración económica: El precio incluye el desplazamiento a la obra del personal especializado.
Incluye: Transporte a la obra. Montaje del equipo. Desmontaje del equipo. Retirada del equipo.
Criterio de cómputo de proyecto: Número de unidades previstas, según documentación gráfica de Proyecto.
Criterio de cómputo de obra: Se medirá el número de unidades realmente ejecutadas según especificaciones de Proyecto.

| Código | Ud | Descripción | Rendimiento | Precio | Importe |
|---|---|---|---|---|---|
| mq03tab030a | Ud | Transporte, puesta en obra y retirada de martillo percutor de doble efecto, con motor, para hinca y extracción de tablestacas recuperables, a una distancia de hasta 50 km. (maquinaria) | 1.000 | 309207.00 | 309207.00 |
| % | % | Herramientas | 2 % | 309207.00 | 6184.14 |
|  |  | Costes directos |  |  | 315391.14 |
