# Hoja principal de fachada ventilada, de mampostería de bloque de hormigón para revestir

- Propiedad del archivo: CYPE INGENIEROS, S.A.
- Formato: FIEBDC-3/2002
- Ámbito geográfico: Uruguay
- Divisa: UYU
- Costes indirectos: 3.00 %
- Gastos generales: 13.00 %
- Beneficio industrial: 6.00 %
- IVA: 21.00 %

## F Fachadas y tabiques

### FA Fachadas ventiladas

#### FAR Hoja principal de mampostería para revestir

**FAR020** m² Hoja principal de fachada ventilada, de mampostería de bloque de hormigón para revestir.
Hoja principal de fachada ventilada, apoyada sobre la losa y enrasada, de 14,2 cm de espesor, de mampostería de bloque hueco de hormigón, para revestir, 14,2x19x39 cm, con juntas de 10 mm de espesor, recibida con mortero de cemento confeccionado en obra, con 250 kg/m³ de cemento, color gris, dosificación 1:6, suministrado en sacos; formación de los dinteles mediante armadura y macizado de hormigón.
Incluye: Definición de los planos de fachada mediante plomos. Replanteo, planta a planta. Marcado en las columnas de los niveles de referencia general de planta y de nivel de piso terminado. Preparación del mortero. Asiento de la primera hilada sobre capa de mortero. Colocación y aplomado de miras de referencia. Tendido de hilos entre miras. Colocación de plomos fijos en las aristas. Corte de las piezas. Colocación de las piezas por hiladas a nivel. Realización de todos los trabajos necesarios para la resolución de los huecos. Encuentros de la mampostería con fachadas, columnas y tabiques. Encuentro de la mampostería con la losa superior.
Criterio de cómputo de proyecto: Superficie medida según documentación gráfica de Proyecto, sin duplicar esquinas ni encuentros, deduciendo los huecos de superficie mayor de 2 m². En los huecos que no se deduzcan, están incluidos los trabajos de realizar la superficie interior del hueco.
Criterio de cómputo de obra: Se medirá la superficie realmente ejecutada según especificaciones de Proyecto, sin duplicar esquinas ni encuentros, deduciendo los huecos de superficie mayor de 2 m². En los huecos que no se deduzcan, están incluidos los trabajos de realizar la superficie interior del hueco.

| Código | Ud | Descripción | Rendimiento | Precio | Importe |
|---|---|---|---|---|---|
| mt02bhg080ge | Ud | Bloque hueco de hormigón, para revestir, 14,2x19x39 cm; con el precio incrementado el 20% en concepto de piezas especiales. Según IRAM 11561. (material) | 14.000 | 41.03 | 574.42 |
| mt08aaa010a | m³ | Agua. (material) | 0.004 | 46.00 | 0.18 |
| mt01arg005a | t | Arena de cantera, para mortero preparado en obra. (material) | 0.018 | 602.14 | 10.84 |
| mt08cem000g | kg | Cemento gris en sacos. (material) | 2.772 | 8.82 | 24.45 |
| mt07aco090b | kg | Acero en barras nervuradas, ADN 420, de varios diámetros, según IRAM-IAS U 500-528. (material) | 0.150 | 83.63 | 12.54 |
| mt50spa050m | m³ | Tablón de madera de pino, dimensiones 20x7,2 cm. (material) | 0.001 | 13469.38 | 13.47 |
| mt50spa081a | Ud | Puntal metálico telescópico, de hasta 3 m de altura. (material) | 0.003 | 590.44 | 1.77 |
| mt50spa101 | kg | Clavos de acero. (material) | 0.011 | 57.41 | 0.63 |
| mq06hor010 | h | Hormigonera eléctrica con una capacidad de amasado de 160 l. (maquinaria) | 0.008 | 107.26 | 0.86 |
| op00roz010 |  | Rozadora. | 1.000 | 0.00 | 0.00 |
| op00amo010 |  | Amoladora o radial. | 1.000 | 0.00 | 0.00 |
| au00auh040 |  | Vibrador de hormigón, eléctrico. | 1.000 | 0.00 | 0.00 |
| mo021 | h | Oficial mampostero. (mano de obra) | 0.814 | 363.15 | 295.60 |
| mo114 | h | Peón mampostero. (mano de obra) | 0.548 | 242.79 | 133.05 |
| % | % | Herramientas | 3 % | 1067.81 | 32.03 |
|  |  | Costes directos |  |  | 1099.84 |
