# Tabique de placas de cemento, de alta resistencia a la humedad. Sistema Placo Hydro Premium "PLACO"

- Propiedad del archivo: CYPE INGENIEROS, S.A.
- Formato: FIEBDC-3/2002
- Ámbito geográfico: Uruguay
- Divisa: UYU
- Costes indirectos: 3.00 %
- Gastos generales: 13.00 %
- Beneficio industrial: 6.00 %
- IVA: 21.00 %

## F Fachadas y tabiques

### FB Tabiquería de entramado autoportante

#### FBC De placas de cemento

**FBC020** m² Tabique de placas de cemento, de alta resistencia a la humedad. Sistema Placo Hydro Premium "PLACO".
Tabique sencillo Placo Hydro Premium "PLACO" (12,5 + 48 + 12,5)/400 (48), de alta resistencia a la humedad, de 73 mm de espesor total, formado por una estructura simple autoportante de perfiles metálicos de acero galvanizado formada por canales R 48 "PLACO" y montantes M 48 "PLACO", con una separación entre montantes de 400 mm y una disposición normal "N", a la que se atornilla una placa de cemento Aquaroc 13 "PLACO", de 12,5x1200x900 mm en una cara y otra placa Aquaroc 13 "PLACO", de 12,5x1200x900 mm en la otra cara. Incluso banda acústica; fijaciones para el anclaje de canales y montantes metálicos; tornillería para la fijación de las placas; tratamiento de juntas con adhesivo.
Criterio de valoración económica: El precio incluye la resolución de encuentros y puntos singulares, pero no incluye el aislamiento a colocar entre los montantes.
Incluye: Replanteo y trazado en la losa inferior y en el superior de los tabiques a realizar. Colocación de banda de estanqueidad y canales inferiores, sobre piso terminado o base de asiento. Colocación de banda de estanqueidad y canales superiores, bajo losas. Colocación y fijación de los montantes sobre los elementos horizontales. Corte de las placas. Fijación de las placas para el cierre de una de las caras del tabique. Fijación de las placas para el cierre de la segunda cara del tabique. Replanteo de las cajas para alojamiento de materiales eléctricos y de paso de instalaciones, y posterior perforación de las placas. Tratamiento de juntas.
Criterio de cómputo de proyecto: Superficie medida según documentación gráfica de Proyecto, sin duplicar esquinas ni encuentros, deduciendo los huecos de superficie mayor de 8 m² y la mitad del hueco para los de superficie entre 5 y 8 m².
Criterio de cómputo de obra: Se medirá la superficie realmente ejecutada según especificaciones de Proyecto, sin duplicar esquinas ni encuentros, deduciendo los huecos de superficie mayor de 8 m² y la mitad del hueco para los de superficie entre 5 y 8 m².

| Código | Ud | Descripción | Rendimiento | Precio | Importe |
|---|---|---|---|---|---|
| mt12plj020a | m | Banda estanca autoadhesiva, Banda 45 "PLACO", de espuma de polietileno de celdas cerradas, de 3 mm de espesor y 45 mm de ancho, para la estanqueidad de la base y el aislamiento acústico del perímetro en tabiques y trasdosados de placas. (material) | 0.450 | 16.37 | 7.37 |
| mt12plp070b | m | Canal de perfil de acero galvanizado, R 48 "PLACO", fabricado mediante laminación en frío, de 3000 mm de longitud, 48x30 mm de sección y 0,55 mm de espesor. (material) | 0.900 | 62.52 | 56.27 |
| mt12plp060b | m | Montante de perfil de acero galvanizado, M 48 "PLACO", fabricado mediante laminación en frío, de 3000 mm de longitud, 46,5x36 mm de sección y 0,6 mm de espesor. (material) | 3.000 | 76.14 | 228.42 |
| mt12plq010a | m² | Placa de cemento de alto rendimiento, Aquaroc 13 "PLACO", de 12,5x1200x900 mm. (material) | 2.100 | 1021.66 | 2145.49 |
| mt12plt025b | Ud | Tornillo autoperforante THTPF 25 "PLACO", con cabeza de trompeta, de 25 mm de longitud. (material) | 30.000 | 1.63 | 48.90 |
| mt12plt030b | Ud | Tornillo autoperforante rosca-chapa, TRPF 13 "PLACO", de 13 mm de longitud. (material) | 4.000 | 0.56 | 2.24 |
| mt12plq030a | Ud | Cartucho de 310 cm³ de adhesivo de alta resistencia, Aquaroc "PLACO", para tratamiento de juntas. (material) | 0.500 | 510.31 | 255.16 |
| op00fre010 |  | Fresadora. | 1.000 | 0.00 | 0.00 |
| op00ato010 |  | Atornillador. | 1.000 | 0.00 | 0.00 |
| mo053 | h | Oficial colocador de mamparas y sistemas de placas. (mano de obra) | 0.322 | 373.16 | 120.16 |
| mo100 | h | Medio oficial colocador de mamparas y sistemas de placas. (mano de obra) | 0.322 | 252.15 | 81.19 |
| % | % | Herramientas | 2 % | 2945.20 | 58.90 |
|  |  | Costes directos |  |  | 3004.10 |
