# Hoja interior de cerramiento de medianera de 15 cm de espesor, de mampostería de bloque macizo de hormigón celular, para revestir, 15x25x50 cm, recibida con mortero para juntas finas

- Propiedad del archivo: CYPE INGENIEROS, S.A.
- Formato: FIEBDC-3/2002
- Ámbito geográfico: Uruguay
- Divisa: UYU
- Costes indirectos: 3.00 %
- Gastos generales: 13.00 %
- Beneficio industrial: 6.00 %
- IVA: 21.00 %

## F Fachadas y tabiques

### FF Mampostería no estructural

#### FFD Hoja interior para revestir en medianera

**FFD020** m² Hoja interior de cerramiento de medianera de 15 cm de espesor, de mampostería de bloque macizo de hormigón celular, para revestir, 15x25x50 cm, recibida con mortero para juntas finas.
Ejecución de hoja interior de cerramiento de medianera de 15 cm de espesor, de mampostería de bloque macizo de hormigón celular, para revestir, 15x25x50 cm, recibida con mortero para juntas finas. Incluso replanteo, nivelación y aplomado, mermas y roturas, bordes endentados, ejecución de puntos singulares y limpieza.
Incluye: Replanteo, planta a planta. Marcado en las columnas de los niveles de referencia general de planta y de nivel de piso terminado. Asiento de la primera hilada sobre capa de mortero. Colocación y aplomado de miras de referencia. Tendido de hilos entre miras. Colocación de plomos fijos en las aristas. Colocación de las piezas por hiladas a nivel. Encuentros de la mampostería con fachadas, columnas y tabiques. Encuentro de la mampostería con la losa superior. Limpieza del paramento.
Criterio de cómputo de proyecto: Superficie medida según documentación gráfica de Proyecto, sin duplicar esquinas ni encuentros.
Criterio de cómputo de obra: Se medirá la superficie realmente ejecutada según especificaciones de Proyecto, sin duplicar esquinas ni encuentros.

| Código | Ud | Descripción | Rendimiento | Precio | Importe |
|---|---|---|---|---|---|
| mt02bhc020k | Ud | Bloque macizo de hormigón celular, para revestir, 15x25x50 cm, piezas especiales. Según IRAM 11561. (material) | 8.400 | 94.36 | 792.62 |
| mt08aaa010a | m³ | Agua. (material) | 0.004 | 39.32 | 0.16 |
| mt09mif065a | kg | Mortero para juntas finas, compuesto por cemento blanco, cal grasa, arena silícea y aditivo retenedor de agua a base de celulosa, de aplicación en mamposterías de bloque de hormigón celular, suministrado en sacos de 25 kg. (material) | 0.009 | 14.10 | 0.13 |
| op00roz010 |  | Rozadora. | 1.000 | 0.00 | 0.00 |
| op00amo010 |  | Amoladora o radial. | 1.000 | 0.00 | 0.00 |
| mo021 | h | Oficial mampostero. (mano de obra) | 0.326 | 237.76 | 77.51 |
| mo114 | h | Peón mampostero. (mano de obra) | 0.163 | 157.61 | 25.69 |
| % | % | Herramientas | 3 % | 896.11 | 26.88 |
|  |  | Costes directos |  |  | 922.99 |
