# Fachada simple, de chapa perfilada de acero

- Propiedad del archivo: CYPE INGENIEROS, S.A.
- Formato: FIEBDC-3/2002
- Ámbito geográfico: Uruguay
- Divisa: UYU
- Costes indirectos: 3.00 %
- Gastos generales: 13.00 %
- Beneficio industrial: 6.00 %
- IVA: 21.00 %

## F Fachadas y tabiques

### FL Fachadas ligeras

#### FLA De chapas de acero y paneles sándwich

**FLA010** m² Fachada simple, de chapa perfilada de acero.
Fachada simple, de chapa perfilada trapezoidal de acero prelacado, espesor 0,6 mm, 30 mm de altura de perfil y 204 mm de intereje. COLOCACIÓN: en posición vertical, 200 mm de superposición de la chapa superior sobre la inferior y un trapecio de superposición lateral entre chapas. Incluso accesorios de fijación de las chapas.
Criterio de valoración económica: El precio no incluye la estructura soporte ni la resolución de puntos singulares.
Incluye: Replanteo de las chapas. Corte, preparación y colocación de las chapas. Fijación mecánica de las chapas.
Criterio de cómputo de proyecto: Superficie medida según documentación gráfica de Proyecto, sin duplicar esquinas ni encuentros, deduciendo los huecos de superficie mayor de 1 m².
Criterio de cómputo de obra: Se medirá la superficie realmente ejecutada según especificaciones de Proyecto, sin duplicar esquinas ni encuentros, deduciendo los huecos de superficie mayor de 1 m².

| Código | Ud | Descripción | Rendimiento | Precio | Importe |
|---|---|---|---|---|---|
| mt13cap010ad | m² | Chapa perfilada trapezoidal de acero prelacado, espesor 0,6 mm, 30 mm de altura de perfil y 204 mm de intereje. (material) | 1.060 | 284.60 | 301.68 |
| mt13cap030a | Ud | Kit de accesorios de fijación, para chapas perfiladas, en fachadas. (material) | 0.200 | 677.61 | 135.52 |
| op00ciz010 |  | Cizalla. | 1.000 | 0.00 | 0.00 |
| op00roe010 |  | Roedora. | 1.000 | 0.00 | 0.00 |
| op00ato010 |  | Atornillador. | 1.000 | 0.00 | 0.00 |
| op00tal010 |  | Taladro. | 1.000 | 0.00 | 0.00 |
| mo051 | h | Oficial montador de cerramientos industriales. (mano de obra) | 0.303 | 373.16 | 113.07 |
| mo098 | h | Medio oficial montador de cerramientos industriales. (mano de obra) | 0.303 | 252.15 | 76.40 |
| % | % | Herramientas | 2 % | 626.67 | 12.53 |
|  |  | Costes directos |  |  | 639.20 |
