# Jamba de hormigón polímero

- Propiedad del archivo: CYPE INGENIEROS, S.A.
- Formato: FIEBDC-3/2002
- Ámbito geográfico: Uruguay
- Divisa: UYU
- Costes indirectos: 3.00 %
- Gastos generales: 13.00 %
- Beneficio industrial: 6.00 %
- IVA: 21.00 %

## H Remates y ayudas

### HR Remates de fachada

#### HRP De hormigón polímero

**HRP100** m Jamba de hormigón polímero.
Jamba de hormigón polímero de superficie pulida, color a elegir, de 405x20 mm, con anclaje metálico de acero inoxidable y grava adherida a la superficie en su cara inferior; colocación con adhesivo cementoso flexible y de gran adherencia, C2 S2 sobre una capa de regularización de mortero de cemento, confeccionado en obra, con aditivo hidrófugo, dosificación 1:3, sobre el que se introducen los anclajes metálicos; y sellado de las juntas entre piezas y de las uniones con los muros con masilla de poliuretano, previa aplicación de la imprimación.
Incluye: Replanteo de las piezas. Corte de las piezas. Colocación de reglas y plomadas sujetas al muro. Colocación, aplomado, nivelación y alineación. Sellado de juntas y limpieza.
Criterio de cómputo de proyecto: Longitud medida por su mayor desarrollo lineal, según documentación gráfica de Proyecto.
Criterio de cómputo de obra: Se medirá, por su mayor desarrollo lineal, la longitud realmente ejecutada según especificaciones de Proyecto, incluyendo la longitud que pudiera perderse en ingletes.

| Código | Ud | Descripción | Rendimiento | Precio | Importe |
|---|---|---|---|---|---|
| mt08aaa010a | m³ | Agua. (material) | 0.006 | 46.00 | 0.28 |
| mt01arg005a | t | Arena de cantera, para mortero preparado en obra. (material) | 0.007 | 602.14 | 4.21 |
| mt08cem000g | kg | Cemento gris en sacos. (material) | 2.250 | 8.82 | 19.85 |
| mt08adt010 | kg | Aditivo hidrófugo para impermeabilización de morteros u hormigones. (material) | 0.045 | 36.80 | 1.66 |
| mt20wwa040 | kg | Adhesivo cementoso flexible y de gran adherencia, C2 S2. (material) | 3.000 | 17.46 | 52.38 |
| mt20rhl020z | m | Jamba de hormigón polímero de superficie pulida, color a elegir, de 405x20 mm, con anclaje metálico de acero inoxidable y grava adherida a la superficie en su cara inferior, suministrada en piezas de hasta 2,6 m de longitud. (material) | 1.050 | 1427.40 | 1498.77 |
| mt20wwa025 | m | Perfil de espuma de polietileno, de 6 mm de diámetro, para relleno de juntas. (material) | 4.050 | 13.62 | 55.16 |
| mt20wwa035 | Ud | Cartucho de 250 cm³ de imprimación para masillas. (material) | 0.051 | 186.87 | 9.53 |
| mt20wwa030 | Ud | Cartucho de 310 cm³ de masilla de poliuretano impermeable. (material) | 0.101 | 255.68 | 25.82 |
| mq06hor010 | h | Hormigonera eléctrica con una capacidad de amasado de 160 l. (maquinaria) | 0.005 | 107.26 | 0.54 |
| op00amo010 |  | Amoladora o radial. | 1.000 | 0.00 | 0.00 |
| mo020 | h | Oficial mampostero de albañil de construcción. (mano de obra) | 0.333 | 363.15 | 120.93 |
| mo113 | h | Peón de albañil de construcción. (mano de obra) | 0.377 | 242.79 | 91.53 |
| % | % | Herramientas | 2 % | 1880.66 | 37.61 |
|  |  | Costes directos |  |  | 1918.27 |
