# Válvula de pie

- Propiedad del archivo: CYPE INGENIEROS, S.A.
- Formato: FIEBDC-3/2002
- Ámbito geográfico: Uruguay
- Divisa: UYU
- Costes indirectos: 3.00 %
- Gastos generales: 13.00 %
- Beneficio industrial: 6.00 %
- IVA: 21.00 %

## I Instalaciones

### IC Calefacción, refrigeración, climatización y agua caliente sanitaria

#### ICD Combustible líquido

**ICD130** Ud Válvula de pie.
Válvula de pie de doble clapeta, de latón y asiento de EPDM, para roscar, de 2". Totalmente montada, conexionada y probada.
Incluye: Replanteo. Conexión de la válvula de pie.
Criterio de cómputo de proyecto: Número de unidades previstas, según documentación gráfica de Proyecto.
Criterio de cómputo de obra: Se medirá el número de unidades realmente ejecutadas según especificaciones de Proyecto.

| Código | Ud | Descripción | Rendimiento | Precio | Importe |
|---|---|---|---|---|---|
| mt38dep008a | Ud | Válvula de pie de doble clapeta, de latón y asiento de EPDM, para roscar, de 2", con filtro de acero inoxidable. (material) | 1.000 | 5130.49 | 5130.49 |
| mo004 | h | Oficial calefaccionista. (mano de obra) | 0.166 | 387.56 | 64.33 |
| mo103 | h | Medio oficial calefaccionista. (mano de obra) | 0.166 | 261.38 | 43.39 |
| % | % | Herramientas | 2 % | 5238.21 | 104.76 |
|  |  | Costes directos |  |  | 5342.97 |
