# Caldera a gas, colectiva, de condensación, de pie, de acero inoxidable

- Propiedad del archivo: CYPE INGENIEROS, S.A.
- Formato: FIEBDC-3/2002
- Ámbito geográfico: Uruguay
- Divisa: UYU
- Costes indirectos: 3.00 %
- Gastos generales: 13.00 %
- Beneficio industrial: 6.00 %
- IVA: 21.00 %

## I Instalaciones

### IC Calefacción, refrigeración, climatización y agua caliente sanitaria

#### ICG Calderas a gas

**ICG234** Ud Caldera a gas, colectiva, de condensación, de pie, de acero inoxidable.
Caldera de pie, de condensación, con cuerpo de acero inoxidable y quemador de premezcla de gas natural y propano con encendido electrónico, potencia útil (80/60°C) 45 kW, potencia útil (50/30°C) 48,6 kW, rendimiento útil (80/60°C) 97,4%, rendimiento útil (50/30°C) 105%, rendimiento útil (50/30°C) al 30% de la carga 108,4%, peso 60 kg, emisión de NOx clase 6, regulación con salidas para 3 circuitos directos de calefacción y agua caliente sanitaria, entradas para sondas de temperatura, señal de alarma, función antilegionela, tres programaciones horarias, posibilidad de control remoto desde un smartphone, tablet o PC con navegador de internet y de control de hasta 15 calderas en cascada, y sonda de temperatura exterior. Incluso y desagüe a sumidero para el vaciado de la caldera y el drenaje de la válvula de seguridad, sin incluir el conducto para evacuación de los productos de la combustión. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38bax025a | Ud | Caldera de pie, de condensación, con cuerpo de acero inoxidable y quemador de premezcla de gas natural y propano con encendido electrónico, potencia útil (80/60°C) 45 kW, potencia útil (50/30°C) 48,6 kW, rendimiento útil (80/60°C) 97,4%, rendimiento útil (50/30°C) 105%, rendimiento útil (50/30°C) al 30% de la carga 108,4%, peso 60 kg, emisión de NOx clase 6, regulación con salidas para 3 circuitos directos de calefacción y agua caliente sanitaria, entradas para sondas de temperatura, señal de alarma, función antilegionela, tres programaciones horarias, posibilidad de control remoto desde un smartphone, tablet o PC con navegador de internet y de control de hasta 15 calderas en cascada, y sonda de temperatura exterior. (material) | 1.000 | 245391.29 | 245391.29 |
| mt38www050 | Ud | Desagüe a sumidero, para el drenaje de la válvula de seguridad, compuesto por 1 m de tubo de acero negro de 1/2" y embudo desagüe, incluso accesorios y piezas especiales. (material) | 1.000 | 872.69 | 872.69 |
| mt38www010 | Ud | Material auxiliar para instalaciones de calefacción. (material) | 1.000 | 97.74 | 97.74 |
| mo004 | h | Oficial calefaccionista. (mano de obra) | 4.436 | 373.16 | 1655.34 |
| mo103 | h | Medio oficial calefaccionista. (mano de obra) | 4.436 | 251.66 | 1116.36 |
| % | % | Herramientas | 2 % | 249133.42 | 4982.67 |
|  |  | Costes directos |  |  | 254116.09 |
