# Tubería de distribución de agua, para calefacción

- Propiedad del archivo: CYPE INGENIEROS, S.A.
- Formato: FIEBDC-3/2002
- Ámbito geográfico: Uruguay
- Divisa: UYU
- Costes indirectos: 3.00 %
- Gastos generales: 13.00 %
- Beneficio industrial: 6.00 %
- IVA: 21.00 %

## I Instalaciones

### IC Calefacción, refrigeración, climatización y agua caliente sanitaria

#### ICS Sistemas de conducción de agua

**ICS010** m Tubería de distribución de agua, para calefacción.
Tubería de distribución de agua caliente de calefacción formada por tubo de polietileno reticulado (PE-Xa), con barrera de oxígeno (EVOH), de 16 mm de diámetro exterior y 2 mm de espesor, PN=6 atm, suministrado en rollos, colocado superficialmente en el interior del edificio, con aislamiento mediante coquilla flexible de espuma elastomérica. Incluso material auxiliar para montaje y sujeción a la obra, accesorios y piezas especiales.
Incluye: Replanteo. Colocación y fijación de tuberías, accesorios y piezas especiales. Colocación del aislamiento.
Criterio de cómputo de proyecto: Longitud medida según documentación gráfica de Proyecto.
Criterio de cómputo de obra: Se medirá la longitud realmente ejecutada según especificaciones de Proyecto.

| Código | Ud | Descripción | Rendimiento | Precio | Importe |
|---|---|---|---|---|---|
| mt37tpu413a | Ud | Material auxiliar para montaje y sujeción a la obra de las tuberías de polietileno reticulado (PE-Xa) con barrera de oxígeno (EVOH), de 16 mm de diámetro exterior. (material) | 1.000 | 5.28 | 5.28 |
| mt37tpu013ae | m | Tubo de polietileno reticulado (PE-Xa), con barrera de oxígeno (EVOH), de 16 mm de diámetro exterior y 2 mm de espesor, PN=6 atm, suministrado en rollos, según ISO 15875-2, con el precio incrementado el 20% en concepto de accesorios y piezas especiales. (material) | 1.000 | 126.73 | 126.73 |
| mt17coe050bc | m | Coquilla de espuma elastomérica, de 16 mm de diámetro interior y 22,0 mm de espesor mm de espesor, a base de caucho sintético flexible, de estructura celular cerrada. (material) | 1.000 | 395.62 | 395.62 |
| mt17coe110 | l | Adhesivo para coquilla elastomérica. (material) | 0.025 | 1106.03 | 27.65 |
| op00ato010 |  | Atornillador. | 1.000 | 0.00 | 0.00 |
| op00mar010 |  | Martillo. | 1.000 | 0.00 | 0.00 |
| op00tal010 |  | Taladro. | 1.000 | 0.00 | 0.00 |
| mo004 | h | Oficial calefaccionista. (mano de obra) | 0.122 | 373.16 | 45.53 |
| mo103 | h | Medio oficial calefaccionista. (mano de obra) | 0.122 | 251.66 | 30.70 |
| % | % | Herramientas | 2 % | 631.51 | 12.63 |
|  |  | Costes directos |  |  | 644.14 |
