# Unidad agua-agua, bomba de calor geotérmica, para calefacción

- Propiedad del archivo: CYPE INGENIEROS, S.A.
- Formato: FIEBDC-3/2002
- Ámbito geográfico: Uruguay
- Divisa: UYU
- Costes indirectos: 3.00 %
- Gastos generales: 13.00 %
- Beneficio industrial: 6.00 %
- IVA: 21.00 %

## I Instalaciones

### IC Calefacción, refrigeración, climatización y agua caliente sanitaria

#### ICV Unidades centralizadas para calefacción, refrigeración, climatización y agua caliente sanitaria

**ICV200** Ud Unidad agua-agua, bomba de calor geotérmica, para calefacción.
Bomba de calor, agua-agua, geotérmica, alimentación monofásica a 230 V, potencia calorífica nominal 6,9 kW (temperatura de entrada del agua al condensador 30°C, temperatura de salida del agua del condensador 35°C, temperatura de entrada del agua al evaporador 10°C, temperatura de salida del agua del evaporador 7°C) (COP 4,9), potencia sonora 46 dBA, dimensiones 1200x690x600 mm, peso 139 kg, para gas R-407C, con bombas de circulación para los circuitos primario y secundario, compresor de tipo scroll, control de equilibrado energético con sonda exterior, pantalla de información gráfica, resistencia eléctrica seleccionable para 2, 4 ó 6 kW, intercambiador de placas de acero inoxidable, presostato diferencial de caudal, filtro, manómetros, válvula de seguridad y purgador automático de aire. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42bcg005a | Ud | Bomba de calor, agua-agua, geotérmica, alimentación monofásica a 230 V, potencia calorífica nominal 6,9 kW (temperatura de entrada del agua al condensador 30°C, temperatura de salida del agua del condensador 35°C, temperatura de entrada del agua al evaporador 10°C, temperatura de salida del agua del evaporador 7°C) (COP 4,9), potencia sonora 46 dBA, dimensiones 1200x690x600 mm, peso 139 kg, para gas R-407C, con bombas de circulación para los circuitos primario y secundario, compresor de tipo scroll, control de equilibrado energético con sonda exterior, pantalla de información gráfica, resistencia eléctrica seleccionable para 2, 4 ó 6 kW, intercambiador de placas de acero inoxidable, presostato diferencial de caudal, filtro, manómetros, válvula de seguridad y purgador automático de aire. (material) | 1.000 | 372347.11 | 372347.11 |
| mt37www050e | Ud | Manguito antivibración, de goma, con rosca de 1 1/4", para una presión máxima de trabajo de 10 bar. (material) | 4.000 | 1303.00 | 5212.00 |
| mt42www050 | Ud | Termómetro bimetálico, diámetro de esfera de 100 mm, con toma vertical, con vaina de 1/2", escala de temperatura de 0 a 120°C. (material) | 2.000 | 3182.40 | 6364.80 |
| mt37sve010e | Ud | Válvula de esfera de latón niquelado para roscar de 1 1/4". (material) | 4.000 | 588.26 | 2353.04 |
| mo005 | h | Oficial instalador de climatización. (mano de obra) | 7.319 | 373.16 | 2731.16 |
| mo104 | h | Medio oficial instalador de climatización. (mano de obra) | 7.319 | 251.66 | 1841.90 |
| % | % | Herramientas | 2 % | 390850.01 | 7817.00 |
|  |  | Costes directos |  |  | 398667.01 |
