# Conmutador empotrado, antivandálico

- Propiedad del archivo: CYPE INGENIEROS, S.A.
- Formato: FIEBDC-3/2002
- Ámbito geográfico: Uruguay
- Divisa: UYU
- Costes indirectos: 3.00 %
- Gastos generales: 13.00 %
- Beneficio industrial: 6.00 %
- IVA: 21.00 %

## I Instalaciones

### IE Eléctricas

#### IEM Mecanismos

**IEM032** Ud Conmutador empotrado, antivandálico.
Conmutador antivandálico, con grados de protección IP40 e IK07, gama media, intensidad asignada 10 AX, tensión asignada 250 V, con tecla simple, de color blanco y marco embellecedor para 1 elemento, de color blanco. Instalación empotrada.
Criterio de valoración económica: El precio no incluye la caja para mecanismo empotrado.
Incluye: Montaje, conexionado y comprobación de su correcto funcionamiento.
Criterio de cómputo de proyecto: Número de unidades previstas, según documentación gráfica de Proyecto.
Criterio de cómputo de obra: Se medirá el número de unidades realmente ejecutadas según especificaciones de Proyecto.

| Código | Ud | Descripción | Rendimiento | Precio | Importe |
|---|---|---|---|---|---|
| mt33gmg230a | Ud | Conmutador antivandálico, con grados de protección IP40 e IK07, según IEC 60439, para empotrar, gama media, intensidad asignada 10 AX, tensión asignada 250 V, según EN 60669. (material) | 1.000 | 235.10 | 235.10 |
| mt33gmg165a | Ud | Tecla simple antivandálica, con grados de protección IP40 e IK07, según IEC 60439, para interruptor/conmutador, gama media, de color blanco. (material) | 1.000 | 215.99 | 215.99 |
| mt33gmg960a | Ud | Marco embellecedor antivandálico, con grados de protección IP40 e IK07, según IEC 60439, para 1 elemento, gama media, de color blanco. (material) | 1.000 | 390.29 | 390.29 |
| mo003 | h | Oficial electricista. (mano de obra) | 0.222 | 387.56 | 86.04 |
| % | % | Herramientas | 2 % | 927.42 | 18.55 |
|  |  | Costes directos |  |  | 945.97 |
