# Franja matafuegos horizontal

- Propiedad del archivo: CYPE INGENIEROS, S.A.
- Formato: FIEBDC-3/2002
- Ámbito geográfico: Uruguay
- Divisa: UYU
- Costes indirectos: 3.00 %
- Gastos generales: 13.00 %
- Beneficio industrial: 6.00 %
- IVA: 21.00 %

## I Instalaciones

### IO Contra incendios

#### IOJ Protección pasiva contra incendios

**IOJ044** m² Franja matafuegos horizontal, de 1 m de ancho, con una resistencia al fuego EI 120, para edificio de uso industrial, fijada mecánicamente a la medianera con subestructura soporte, sistema "PLACO", compuesta por 2 placas de yeso laminado GM-F / 1200 / 2500 / 25 / con los bordes longitudinales cuadrados, Glasroc F25 "PLACO", formada por un alma de yeso de origen natural, reforzada por la inclusión en la masa de velos no tejidos de fibra de vidrio, fijadas a la subestructura soporte compuesta por canales y montantes, formando escuadras separadas 750 mm entre sí, suspensiones y perfiles separados 400 mm entre sí. Incluso tornillos para la fijación de las placas, tiras de placas fijadas mecánicamente para el sellado perimetral y pasta y cinta para el tratamiento de juntas.
Franja matafuegos horizontal, de 1 m de ancho, con una resistencia al fuego EI 120, para edificio de uso industrial, fijada mecánicamente a la medianera con subestructura soporte, sistema "PLACO", compuesta por 2 placas de yeso laminado GM-F / 1200 / 2500 / 25 / con los bordes longitudinales cuadrados, Glasroc F25 "PLACO", formada por un alma de yeso de origen natural, reforzada por la inclusión en la masa de velos no tejidos de fibra de vidrio, fijadas a la subestructura soporte compuesta por canales y montantes, formando escuadras separadas 750 mm entre sí, suspensiones y perfiles separados 400 mm entre sí. Incluso tornillos para la fijación de las placas, tiras de placas fijadas mecánicamente para el sellado perimetral y pasta y cinta para el tratamiento de juntas.
Incluye: Replanteo. Formación de las escuadras con canales y montantes. Colocación y fijación de las escuadras. Instalación de suspensiones. Colocación a presión de los perfiles contra las suspensiones. Colocación y fijación de los perfiles perimetrales. Preparación y corte de las placas. Atornillado de las placas a los perfiles. Sellado del encuentro de la franja matafuegos con el muro perimetral. Tratamiento de juntas.
Criterio de cómputo de proyecto: Superficie medida según documentación gráfica de Proyecto.
Criterio de cómputo de obra: Se medirá la superficie realmente ejecutada según especificaciones de Proyecto.

| Código | Ud | Descripción | Rendimiento | Precio | Importe |
|---|---|---|---|---|---|
| mt12plp070b | m | Canal de perfil metálico de acero galvanizado, R 48 "PLACO", fabricado mediante laminación en frío, de 3000 mm de longitud, 48x30 mm de sección y 0,55 mm de espesor. (material) | 3.330 | 45.87 | 152.75 |
| mt12plp060b | m | Montante de perfil metálico de acero galvanizado, M 48 "PLACO", fabricado mediante laminación en frío, de 3000 mm de longitud, 46,5x36 mm de sección y 0,6 mm de espesor. (material) | 1.400 | 57.80 | 80.92 |
| mt12qlt030a | Ud | Tornillo autoperforante rosca-chapa, TRPF 13 "PLACO", de 13 mm de longitud. (material) | 16.800 | 0.89 | 14.95 |
| mt12ple110 | Ud | Suspensión C "PLACO". (material) | 4.200 | 4.20 | 17.64 |
| mt12plp010 | m | Perfil metálico de acero galvanizado, F-530 "PLACO", fabricado mediante laminación en frío, de 3000 mm de longitud, 45x18 mm de sección y 0,6 mm de espesor, para la realización de trasdosados autoportantes y techos. (material) | 3.000 | 46.48 | 139.44 |
| mt12ple030 | Ud | Pieza de empalme F-530 "PLACO". (material) | 0.900 | 6.71 | 6.04 |
| mt12psg082 | Ud | Fijación para hormigón. (material) | 0.800 | 6.42 | 5.14 |
| mt12plp080a | m | Perfil metálico en ángulo, de acero galvanizado, CR2 "PLACO", fabricado mediante laminación en frío, de 3000 mm de longitud, 34x23 mm de sección y 0,55 mm de espesor. (material) | 1.050 | 32.42 | 34.04 |
| mt12plk018a | m² | Placa de yeso laminado reforzada con tejido de fibra GM-F / 1200 / 2500 / 25 / con los bordes longitudinales cuadrados, Glasroc F25 "PLACO", formada por un alma de yeso de origen natural, reforzada por la inclusión en la masa de velos no tejidos de fibra de vidrio. (material) | 2.100 | 1153.24 | 2421.80 |
| mt12plt010b | Ud | Tornillo autorroscante TTPC 30 "PLACO", con cabeza de trompeta, de 30 mm de longitud, para instalación de placas de yeso laminado sobre perfiles de espesor inferior a 6 mm. (material) | 20.000 | 0.50 | 10.00 |
| mt12plt010f | Ud | Tornillo autorroscante TTPC 70 "PLACO", con cabeza de trompeta, de 70 mm de longitud, para instalación de placas de yeso laminado sobre perfiles de espesor inferior a 6 mm. (material) | 20.000 | 1.34 | 26.80 |
| mt12plm020 | kg | Pasta de fraguado en polvo, Vario "PLACO", para el tratamiento de las juntas de las placas de yeso laminado. (material) | 0.150 | 61.22 | 9.18 |
| mt12plj030 | m | Cinta autoadhesiva de malla de fibra de vidrio, "PLACO", para refuerzo de juntas. (material) | 0.600 | 21.03 | 12.62 |
| mo011 | h | Oficial montador. (mano de obra) | 0.336 | 244.81 | 82.26 |
| mo080 | h | Medio oficial montador. (mano de obra) | 0.336 | 164.16 | 55.16 |
| mo053 | h | Oficial colocador de mamparas y sistemas de placas. (mano de obra) | 0.336 | 244.81 | 82.26 |
| mo100 | h | Medio oficial colocador de mamparas y sistemas de placas. (mano de obra) | 0.336 | 164.16 | 55.16 |
| % | % | Herramientas | 2 % | 3206.16 | 64.12 |
|  |  | Costes directos |  |  | 3270.28 |
