# Extintor

- Propiedad del archivo: CYPE INGENIEROS, S.A.
- Formato: FIEBDC-3/2002
- Ámbito geográfico: Uruguay
- Divisa: UYU
- Costes indirectos: 3.00 %
- Gastos generales: 13.00 %
- Beneficio industrial: 6.00 %
- IVA: 21.00 %

## I Instalaciones

### IO Contra incendios

#### IOX Extintores

**IOX010** Ud Extintor.
Extintor portátil de polvo químico ABC polivalente antibrasa, con presión incorporada, de eficacia 34A-233B-C, con 9 kg de agente extintor, con manómetro y manguera con boquilla difusora, alojado en gabinete metálico con puerta acristalada, de 700x280x210 mm. Incluso luna incolora y accesorios de montaje.
Incluye: Replanteo. Fijación del gabinete al paramento. Colocación del extintor dentro del gabinete. Colocación, montaje, ajuste y fijación de la luna.
Criterio de cómputo de proyecto: Número de unidades previstas, según documentación gráfica de Proyecto.
Criterio de cómputo de obra: Se medirá el número de unidades realmente colocadas según especificaciones de Proyecto.

| Código | Ud | Descripción | Rendimiento | Precio | Importe |
|---|---|---|---|---|---|
| mt41ixi010b | Ud | Extintor portátil de polvo químico ABC polivalente antibrasa, con presión incorporada, de eficacia 34A-233B-C, con 9 kg de agente extintor, con manómetro y manguera con boquilla difusora, con accesorios de montaje. (material) | 1.000 | 3050.41 | 3050.41 |
| mt41ixw010b | Ud | Gabinete metálico con puerta para acristalar, de 700x280x210 mm, para extintor de polvo de 6 a 12 kg. (material) | 1.000 | 3881.67 | 3881.67 |
| mt41ixw020 | m² | Luna incolora de 4 mm de espesor. (material) | 0.194 | 894.75 | 173.58 |
| mo113 | h | Peón de albañil de construcción. (mano de obra) | 0.333 | 235.27 | 78.34 |
| % | % | Herramientas | 2 % | 7184.00 | 143.68 |
|  |  | Costes directos |  |  | 7327.68 |
