# Rejilla para interiores

- Propiedad del archivo: CYPE INGENIEROS, S.A.
- Formato: FIEBDC-3/2002
- Ámbito geográfico: Uruguay
- Divisa: UYU
- Costes indirectos: 3.00 %
- Gastos generales: 13.00 %
- Beneficio industrial: 6.00 %
- IVA: 21.00 %

## I Instalaciones

### IV Ventilación

#### IVM Ventilación mecánica

**IVM023** Ud Rejilla para interiores.
Rejilla de plástico, con lamas horizontales fijas, salida de aire perpendicular a la rejilla, color blanco RAL 9010, para conducto de admisión o extracción, de 125 mm de diámetro. Incluso elementos de fijación.
Incluye: Replanteo. Colocación y fijación.
Criterio de cómputo de proyecto: Número de unidades previstas, según documentación gráfica de Proyecto.
Criterio de cómputo de obra: Se medirá el número de unidades realmente ejecutadas según especificaciones de Proyecto.

| Código | Ud | Descripción | Rendimiento | Precio | Importe |
|---|---|---|---|---|---|
| mt42sva140a | Ud | Rejilla de plástico, con lamas horizontales fijas, salida de aire perpendicular a la rejilla, color blanco RAL 9010, para conducto de admisión o extracción, de 125 mm de diámetro, con elementos de fijación. (material) | 1.000 | 1031.90 | 1031.90 |
| mo011 | h | Oficial montador. (mano de obra) | 0.166 | 387.56 | 64.33 |
| mo080 | h | Medio oficial montador. (mano de obra) | 0.166 | 261.88 | 43.47 |
| % | % | Herramientas | 2 % | 1139.70 | 22.79 |
|  |  | Costes directos |  |  | 1162.49 |
