# Impermeabilización de junta de mampostero de albañil de construcción. Sistema "PANTALLAX"

- Propiedad del archivo: CYPE INGENIEROS, S.A.
- Formato: FIEBDC-3/2002
- Ámbito geográfico: Uruguay
- Divisa: UYU
- Costes indirectos: 3.00 %
- Gastos generales: 13.00 %
- Beneficio industrial: 6.00 %
- IVA: 21.00 %

## N Aislamientos e impermeabilizaciones

### NI Impermeabilizaciones

#### NIJ Juntas

**NIJ100** m Impermeabilización de junta de mampostero de albañil de construcción. Sistema "PANTALLAX".
Impermeabilización de junta de mampostero de albañil de construcción en muro de sótano de hormigón, por encima de la napa freática. Sistema "PANTALLAX", formado por; apertura y saneado de la junta mediante roza de 5x5 cm, dejándola libre de elementos disgregados y coqueras; obturación instantánea de vía de agua en el interior de la roza, sistema Rapid, con mortero de fraguado ultrarrápido, presionando con fuerza sobre la zona a obturar, en tantas capas como sean necesarias hasta conseguir el corte de la vía de agua; limpieza de la junta mediante proyección de agua a presión, sistema Proyec, eliminando todos los restos de suciedad, grasas y polvo del soporte, dejando el poro abierto; aplicación de sistema Osmotic, de mortero impermeabilizante, (rendimiento: 1 kg/m²), que actúa por ósmosis saturando la red capilar del hormigón como puente de unión; sellado de junta, sistema Mortar, con mortero para reparación e impermeabilización, (rendimiento: 5 kg/m) y acabado con una capa de refuerzo, sistema Elastic, con lechada impermeabilizante elástica, color gris cemento, que actúa como barrera elástica superficial, (rendimiento: 1,5 kg/m² la primera capa y 1,5 kg/m² la segunda capa), aplicada mientras la primera capa esté aún fresca, sin que haya fraguado totalmente.
Incluye: Apertura y saneamiento de la junta. Obturación de las vías de agua. Limpieza de la junta. Aplicación del mortero. Aplicación de la impermeabilización. Aplicación del acabado de refuerzo. Retirada y acopio de escombros. Carga manual de escombros sobre camión o contenedor.
Criterio de cómputo de proyecto: Longitud medida según documentación gráfica de Proyecto.
Criterio de cómputo de obra: Se medirá la longitud realmente ejecutada según especificaciones de Proyecto.

| Código | Ud | Descripción | Rendimiento | Precio | Importe |
|---|---|---|---|---|---|
| mt09rev010 | kg | Mortero de fraguado ultrarrápido, para obturación de vías de agua, sistema Rapid "PANTALLAX". (material) | 0.100 | 63.21 | 6.32 |
| mt09liv010a | kg | Mortero impermeabilizante, color gris cemento, compuesto de cemento Portland, arena de cuarzo y aditivos tensoactivos, para sistema Osmotic "PANTALLAX". (material) | 1.000 | 54.18 | 54.18 |
| mt09rev030a | kg | Mortero para reparación e impermeabilización de superficies, sistema Mortar "PANTALLAX". (material) | 5.000 | 27.09 | 135.45 |
| mt09liv020a | kg | Lechada impermeabilizante elástica, color gris cemento, compuesta de cemento Portland, arena de cuarzo, aditivos tensoactivos y polímeros, resistente a la helada y al calor, y permeable al vapor de agua, para sistema Elastic "PANTALLAX". (material) | 3.000 | 117.40 | 352.20 |
| mq08lch020a | h | Equipo de chorro de agua a presión. (maquinaria) | 0.090 | 182.06 | 16.39 |
| mq08gel010k | h | Grupo electrógeno insonorizado, trifásico, de 45 kVA de potencia. (maquinaria) | 0.090 | 169.90 | 15.29 |
| mo032 | h | Oficial instalador de material aislante contra humedades. (mano de obra) | 0.111 | 377.17 | 41.87 |
| mo070 | h | Medio oficial instalador de material aislante contra humedades. (mano de obra) | 0.111 | 261.88 | 29.07 |
| % | % | Herramientas | 2 % | 650.77 | 13.02 |
|  |  | Costes directos |  |  | 663.79 |
