# Borde lateral de techo con perfil

- Propiedad del archivo: CYPE INGENIEROS, S.A.
- Formato: FIEBDC-3/2002
- Ámbito geográfico: Uruguay
- Divisa: UYU
- Costes indirectos: 3.00 %
- Gastos generales: 13.00 %
- Beneficio industrial: 6.00 %
- IVA: 21.00 %

## Q Techos

### QR Remates

#### QRB Borde lateral

**QRB010** m Borde lateral de techo con perfil.
Borde lateral de techo con perfil vierteaguas de aluminio lacado, de 15 mm de altura, color blanco RAL 9010 acabado brillante, con perforaciones trapezoidales para su fijación y goterón. Incluso adhesivo cementoso, piezas especiales y silicona neutra.
Incluye: Limpieza y preparación de la superficie. Replanteo. Corte, colocación y fijación del perfil.
Criterio de cómputo de proyecto: Longitud medida según documentación gráfica de Proyecto.
Criterio de cómputo de obra: Se medirá la longitud realmente ejecutada según especificaciones de Proyecto.

| Código | Ud | Descripción | Rendimiento | Precio | Importe |
|---|---|---|---|---|---|
| mt09mcr021m | kg | Adhesivo cementoso mejorado, C2, color gris. (material) | 0.180 | 12.34 | 2.22 |
| mt20pcs130aba1 | m | Perfil vierteaguas de aluminio lacado, de 15 mm de altura, color blanco RAL 9010 acabado brillante, con perforaciones trapezoidales para su fijación y goterón, suministrado en barras de 2,5 m de longitud. (material) | 1.100 | 712.70 | 783.97 |
| mt15sja100 | Ud | Cartucho de masilla de silicona neutra. (material) | 0.010 | 172.20 | 1.72 |
| mo020 | h | Oficial mampostero de albañil de construcción. (mano de obra) | 0.166 | 377.17 | 62.61 |
| mo113 | h | Peón de albañil de construcción. (mano de obra) | 0.166 | 252.16 | 41.86 |
| % | % | Herramientas | 2 % | 892.38 | 17.85 |
|  |  | Costes directos |  |  | 910.23 |
