# Punto singular para techo inclinado de fibrocemento sin amianto

- Propiedad del archivo: CYPE INGENIEROS, S.A.
- Formato: FIEBDC-3/2002
- Ámbito geográfico: Uruguay
- Divisa: UYU
- Costes indirectos: 3.00 %
- Gastos generales: 13.00 %
- Beneficio industrial: 6.00 %
- IVA: 21.00 %

## Q Techos

### QU Componentes de techos inclinados y curvas

#### QUC De placas de fibrocemento sin amianto

**QUC011** m Punto singular para techo inclinado de fibrocemento sin amianto.
Limatesa para techo inclinado con una pendiente mayor del 10%, con piezas de caballete liso con ángulo de 126°, de 300 mm de ancho de ala y 1200 mm de longitud, color arcilla, para techo de fibrocemento sin amianto, con accesorios de fijación, colocadas sobre las placas, con un superposición mínimo de 10 cm. Incluso accesorios de fijación de las piezas a las placas.
Incluye: Replanteo y colocación de las piezas de remate sobre las placas de techo. Fijación de las piezas a las placas.
Criterio de cómputo de proyecto: Longitud medida en verdadera magnitud, según documentación gráfica de Proyecto.
Criterio de cómputo de obra: Se medirá, en verdadera magnitud, la longitud realmente ejecutada según especificaciones de Proyecto.

| Código | Ud | Descripción | Rendimiento | Precio | Importe |
|---|---|---|---|---|---|
| mt13eur020q | Ud | Caballete liso con ángulo de 126°, de 300 mm de ancho de ala y 1200 mm de longitud, color arcilla, para techo de fibrocemento sin amianto, con accesorios de fijación. (material) | 0.909 | 777.90 | 707.11 |
| mo051 | h | Oficial montador de cerramientos industriales. (mano de obra) | 0.200 | 373.16 | 74.63 |
| mo098 | h | Medio oficial montador de cerramientos industriales. (mano de obra) | 0.067 | 252.15 | 16.89 |
| % | % | Herramientas | 2 % | 798.63 | 15.97 |
|  |  | Costes directos |  |  | 814.60 |
