# Enrastrelado para montaje de cobertura de tejas cerámicas

- Propiedad del archivo: CYPE INGENIEROS, S.A.
- Formato: FIEBDC-3/2002
- Ámbito geográfico: Uruguay
- Divisa: UYU
- Costes indirectos: 3.00 %
- Gastos generales: 13.00 %
- Beneficio industrial: 6.00 %
- IVA: 21.00 %

## Q Techos

### QU Componentes de techos inclinados y curvas

#### QUT De tejas cerámicas

**QUT020** m² Enrastrelado para montaje de cobertura de tejas cerámicas.
Enrastrelado simple, de rastrel de 27x40 mm de sección, de madera aserrada de pino, tratada en autoclave, con clase de uso 2, acabado cepillado, con humedad inferior al 20% fijados mecánicamente al soporte, para montaje de cobertura de teja cerámica curva, de 40 cm de longitud y 20 cm de ancho, en techo inclinado, con una pendiente mayor del 26%. Colocación en obra: con tornillos.
Incluye: Replanteo. Corte de los rastreles. Fijación de los rastreles.
Criterio de cómputo de proyecto: Superficie del faldón medida en verdadera magnitud, según documentación gráfica de Proyecto.
Criterio de cómputo de obra: Se medirá, en verdadera magnitud, la superficie realmente ejecutada según especificaciones de Proyecto.

| Código | Ud | Descripción | Rendimiento | Precio | Importe |
|---|---|---|---|---|---|
| mt13blw020c | m | Rastrel de 27x40 mm de sección, de madera aserrada de pino, tratada en autoclave, con clase de uso 2, acabado cepillado, con humedad inferior al 20%. (material) | 3.000 | 11.88 | 35.64 |
| mt13blw131 | Ud | Tornillo para sujeción de elementos de madera. (material) | 6.000 | 3.84 | 23.04 |
| mo020 | h | Oficial mampostero de albañil de construcción. (mano de obra) | 0.050 | 363.15 | 18.16 |
| mo113 | h | Peón de albañil de construcción. (mano de obra) | 0.050 | 242.79 | 12.14 |
| % | % | Herramientas | 2 % | 88.98 | 1.78 |
|  |  | Costes directos |  |  | 90.76 |
