# Cobertura de tejas cerámicas

- Propiedad del archivo: CYPE INGENIEROS, S.A.
- Formato: FIEBDC-3/2002
- Ámbito geográfico: Uruguay
- Divisa: UYU
- Costes indirectos: 3.00 %
- Gastos generales: 13.00 %
- Beneficio industrial: 6.00 %
- IVA: 21.00 %

## Q Techos

### QU Componentes de techos inclinados y curvas

#### QUT De tejas cerámicas

**QUT030** m² Cobertura de tejas cerámicas.
Cobertura de tejas cerámicas curvas, acabado con engobe color rojo, 40,8x15x11,6 cm, recibidas con mortero de cemento, confeccionado en obra, dosificación 1:8, directamente sobre la superficie regularizada del faldón, en techo inclinado, con una pendiente mayor del 26%.
Criterio de valoración económica: El precio no incluye la resolución de puntos singulares ni las piezas especiales de la cobertura.
Incluye: Colocación de las tejas recibidas con mortero.
Criterio de cómputo de proyecto: Superficie del faldón medida en verdadera magnitud, según documentación gráfica de Proyecto.
Criterio de cómputo de obra: Se medirá, en verdadera magnitud, la superficie realmente ejecutada según especificaciones de Proyecto.

| Código | Ud | Descripción | Rendimiento | Precio | Importe |
|---|---|---|---|---|---|
| mt08aaa010a | m³ | Agua. (material) | 0.006 | 46.00 | 0.28 |
| mt01arg005a | t | Arena de cantera, para mortero preparado en obra. (material) | 0.052 | 602.14 | 31.31 |
| mt08cem000g | kg | Cemento gris en sacos. (material) | 6.000 | 8.82 | 52.92 |
| mt13tac050a | Ud | Teja cerámica curva, acabado con engobe color rojo, 40,8x15x11,6 cm. (material) | 33.000 | 30.83 | 1017.39 |
| mt13tac100 | kg | Pigmento para mortero. (material) | 0.027 | 209.57 | 5.66 |
| mq06hor010 | h | Hormigonera eléctrica con una capacidad de amasado de 160 l. (maquinaria) | 0.021 | 107.26 | 2.25 |
| mo020 | h | Oficial mampostero de albañil de construcción. (mano de obra) | 0.647 | 363.15 | 234.96 |
| mo113 | h | Peón de albañil de construcción. (mano de obra) | 0.323 | 242.79 | 78.42 |
| % | % | Herramientas | 2 % | 1423.19 | 28.46 |
|  |  | Costes directos |  |  | 1451.65 |
