# Esmalte resistente a altas temperaturas, para radiadores

- Propiedad del archivo: CYPE INGENIEROS, S.A.
- Formato: FIEBDC-3/2002
- Ámbito geográfico: Uruguay
- Divisa: UYU
- Costes indirectos: 3.00 %
- Gastos generales: 13.00 %
- Beneficio industrial: 6.00 %
- IVA: 21.00 %

## R Revestimientos

### RN Pinturas sobre soporte metálico

#### RNS Especiales

**RNS030** Ud Esmalte resistente a altas temperaturas, para radiadores.
Aplicación manual de dos manos de esmalte sintético resistente a altas temperaturas, color blanco, acabado satinado; previa aplicación de dos manos de imprimación sintética antioxidante de secado rápido, a base de resinas alcídicas, color blanco, acabado mate, sobre radiador de 6 elementos, de hierro o acero.
Criterio de valoración económica: El precio incluye la protección de los elementos del entorno que puedan verse afectados durante los trabajos y la resolución de puntos singulares.
Incluye: Preparación y limpieza de la superficie soporte. Aplicación de dos manos de imprimación. Aplicación de dos manos de acabado.
Criterio de cómputo de proyecto: Número de unidades previstas, según documentación gráfica de Proyecto.
Criterio de cómputo de obra: Se medirá el número de unidades realmente ejecutadas según especificaciones de Proyecto.

| Código | Ud | Descripción | Rendimiento | Precio | Importe |
|---|---|---|---|---|---|
| mt27pfi140a | l | Imprimación sintética antioxidante de secado rápido, color blanco, acabado mate, a base de resinas alcídicas y pigmentos antioxidantes, de alta resistencia a la corrosión, para aplicar con brocha o pistola. (material) | 0.070 | 383.46 | 26.84 |
| mt27pac010a | l | Esmalte sintético resistente a altas temperaturas, color blanco, acabado satinado, a base de resinas alcídicas y pigmentos, exento de plomo, con alta resistencia a agentes atmosféricos, para aplicar con brocha, rodillo o pistola sobre superficies de hierro o acero sometidas a temperaturas de hasta 80°C. (material) | 0.047 | 882.88 | 41.50 |
| op00dec010 |  | Decapador. | 1.000 | 0.00 | 0.00 |
| mo038 | h | Oficial pintor. (mano de obra) | 0.253 | 363.15 | 91.88 |
| mo076 | h | Medio oficial pintor. (mano de obra) | 0.024 | 252.15 | 6.05 |
| % | % | Herramientas | 2 % | 166.27 | 3.33 |
|  |  | Costes directos |  |  | 169.60 |
