# Felpudo textil

- Propiedad del archivo: CYPE INGENIEROS, S.A.
- Formato: FIEBDC-3/2002
- Ámbito geográfico: Uruguay
- Divisa: UYU
- Costes indirectos: 3.00 %
- Gastos generales: 13.00 %
- Beneficio industrial: 6.00 %
- IVA: 21.00 %

## R Revestimientos

### RS Pisos

#### RSF Alfombras y felpudos

**RSF013** m² Felpudo textil.
Felpudo de rizos de vinilo entrelazados, color rojo, espesor total 14 mm, uso interior y exterior, enrollable, instalado en cajeado de piso formado por foso de 14 mm de profundidad (no incluido en este precio). Incluso preparación de la superficie soporte.
Incluye: Preparación de la superficie soporte. Colocación del felpudo.
Criterio de cómputo de proyecto: Superficie medida según documentación gráfica de Proyecto.
Criterio de cómputo de obra: Se medirá la superficie realmente ejecutada según especificaciones de Proyecto.

| Código | Ud | Descripción | Rendimiento | Precio | Importe |
|---|---|---|---|---|---|
| mt18fet010e | m² | Felpudo de rizos de vinilo entrelazados, color rojo, espesor total 14 mm, uso interior y exterior, enrollable, para instalar en cajeado de piso formado por foso de 14 mm de profundidad. (material) | 1.000 | 1293.96 | 1293.96 |
| mo027 | h | Oficial colocador de moquettes y revestimientos textiles. (mano de obra) | 0.033 | 393.70 | 12.99 |
| mo065 | h | Medio oficial colocador de moquettes y revestimientos textiles. (mano de obra) | 0.033 | 273.34 | 9.02 |
| % | % | Herramientas | 2 % | 1315.97 | 26.32 |
|  |  | Costes directos |  |  | 1342.29 |
