# Piso interior de piezas de gres porcelánico técnico. Colocación en capa fina

- Propiedad del archivo: CYPE INGENIEROS, S.A.
- Formato: FIEBDC-3/2002
- Ámbito geográfico: Uruguay
- Divisa: UYU
- Costes indirectos: 3.00 %
- Gastos generales: 13.00 %
- Beneficio industrial: 6.00 %
- IVA: 21.00 %

## R Revestimientos

### RS Pisos

#### RSG Cerámicos

**RSG130** m² Piso interior de piezas de gres porcelánico técnico. Colocación en capa fina.
Piso interior de piezas de gres porcelánico técnico, de 200x200x10 mm, gama media, capacidad de absorción de agua E<0,1%, con resistencia al deslizamiento media; carga de rotura >3000 N; resistencia a la flexión >45 N/mm². SOPORTE: de mortero de cemento. COLOCACIÓN: en capa fina y mediante encolado simple con adhesivo cementoso mejorado, C2 TE, con deslizamiento reducido y tiempo abierto ampliado. REJUNTADO: con mortero de juntas cementoso mejorado, con absorción de agua reducida y resistencia elevada a la abrasión tipo CG 2 W A, color blanco, en juntas de 2 mm de espesor.
Incluye: Limpieza y comprobación de la superficie soporte. Replanteo de los niveles de acabado. Replanteo de la disposición de las piezas y juntas de movimiento. Aplicación del adhesivo. Colocación de las crucetas. Colocación de las piezas a punta de cuchara. Formación de juntas de partición, perimetrales y estructurales. Rejuntado. Eliminación y limpieza del material sobrante. Limpieza final del piso.
Criterio de cómputo de proyecto: Superficie útil, medida según documentación gráfica de Proyecto. No se ha incrementado el metraje por roturas y recortes, ya que en la descomposición se ha considerado un 5% más de piezas.
Criterio de cómputo de obra: Se medirá la superficie realmente ejecutada según especificaciones de Proyecto.

| Código | Ud | Descripción | Rendimiento | Precio | Importe |
|---|---|---|---|---|---|
| mt09mcp100d | kg | Adhesivo cementoso mejorado, C2 TE, con deslizamiento reducido y tiempo abierto ampliado, color blanco, a base de cemento de alta resistencia, agregados seleccionados, aditivos y resinas sintéticas, para la colocación en capa fina de todo tipo de piezas cerámicas en paramentos verticales interiores y pisos interiores y exteriores. (material) | 4.000 | 15.15 | 60.60 |
| mt18bcp110cbb | m² | Piezas de gres porcelánico técnico, de 200x200x10 mm, gama media, capacidad de absorción de agua E<0,1%, con resistencia al deslizamiento media; carga de rotura >3000 N; resistencia a la flexión >45 N/mm². (material) | 1.050 | 1545.69 | 1622.97 |
| mt18acc100a | Ud | Kit de crucetas de PVC para garantizar un espesor de las juntas entre piezas de entre 1 y 20 mm, en revestimientos y pisos cerámicos. (material) | 0.350 | 84.25 | 29.49 |
| mt09mcp020bB | kg | Mortero de juntas cementoso mejorado, con absorción de agua reducida y resistencia elevada a la abrasión, tipo CG2 W A, color blanco, para juntas de 2 a 15 mm, a base de cemento de alta resistencia, agregados seleccionados, aditivos especiales y pigmentos, con efecto antimoho, antiverdín y preventivo de las eflorescencias, hidrorrepelente, especial para rejuntado de todo tipo de piezas cerámicas y piedras naturales en zonas de proliferación de microorganismos. (material) | 0.330 | 43.80 | 14.45 |
| mo023 | h | Oficial colocador de pisos. (mano de obra) | 0.464 | 377.17 | 175.01 |
| mo061 | h | Medio oficial colocador de pisos. (mano de obra) | 0.232 | 261.88 | 60.76 |
| % | % | Herramientas | 2 % | 1963.28 | 39.27 |
|  |  | Costes directos |  |  | 2002.55 |
