# Piso industrial, sistema MasterTop "MBCC de Sika"

- Propiedad del archivo: CYPE INGENIEROS, S.A.
- Formato: FIEBDC-3/2002
- Ámbito geográfico: Uruguay
- Divisa: UYU
- Costes indirectos: 3.00 %
- Gastos generales: 13.00 %
- Beneficio industrial: 6.00 %
- IVA: 21.00 %

## R Revestimientos

### RS Pisos

#### RSI Sistemas de pisos industriales y decorativos

**RSI010** m² Piso industrial, sistema MasterTop "MBCC de Sika".
Piso industrial, realizado con el sistema MasterTop 100 "MBCC de Sika", apto para sótanos, constituido por: solera de hormigón con adición de fibras de 20 cm de espesor, realizada con hormigón H-21, condición de exposición no agresiva, tamaño máximo del agregado 19,0 mm, ámbito de consistencia A-3, premezclado y vertido desde camión con un contenido de fibras sin función estructural, fibras de polipropileno MasterFiber 022 "MBCC de Sika" de 0,6 kg/m³, extendido y vibrado manual mediante regla vibrante; y aplicación sobre el hormigón fresco de capa de rodadura de mortero endurecedor, MasterTop 100 "MBCC de Sika" con resistencia a compresión de 60 N/mm², resistencia a flexión de 10 N/mm² y resistencia a la abrasión según el método Böhme de 6 cm³ / 50 cm², color Gris Natural (5 kg/m²), con acabado superficial mediante fratasado y pulido mecánicos.
Criterio de valoración económica: El precio no incluye la base de la solera ni la ejecución y el sellado de las juntas.
Incluye: Preparación de la superficie de apoyo del hormigón. Replanteo de las juntas de mampostero de mampostero de mampostero de mampostero de albañil de construcción y de dilatación. Tendido de niveles mediante toques, fajas fajas fajas fajas fajas maestras de hormigón. Riego de la superficie base. Mezclado en camión hormigonera. Vertido, extendido y vibrado del hormigón. Resolución de encuentros y puntos singulares. Espolvoreo manual sobre el hormigón fresco. Fratasado mecánico de la superficie. Pulido mecánico. Curado del hormigón. Limpieza final del piso.
Criterio de cómputo de proyecto: Superficie medida en proyección horizontal, según documentación gráfica de Proyecto.
Criterio de cómputo de obra: Se medirá, en proyección horizontal, la superficie realmente ejecutada según especificaciones de Proyecto.

| Código | Ud | Descripción | Rendimiento | Precio | Importe |
|---|---|---|---|---|---|
| mt10hmf081alb | m³ | Hormigón masivo H-21, condición de exposición no agresiva, tamaño máximo del agregado 19 mm, ámbito de consistencia A-3, premezclado, según CIRSOC 201 1982. (material) | 0.210 | 7131.35 | 1497.58 |
| mt08frb010a | kg | Fibras de polipropileno MasterFiber 022 "MBCC de Sika", de 12 mm de longitud y de entre 31 y 35 micras de diámetro, para prevenir fisuras por retracción en elementos de hormigón. (material) | 0.120 | 77.95 | 9.35 |
| mt09bnc010s | kg | Mortero endurecedor, MasterTop 100 "MBCC de Sika" con resistencia a compresión de 60 N/mm², resistencia a flexión de 10 N/mm² y resistencia a la abrasión según el método Böhme de 6 cm³ / 50 cm², color Gris Natural, compuesto de cemento, agregados seleccionados de cuarzo, pigmentos orgánicos y aditivos, de baja porosidad, con una densidad aparente de 1330 kg/m³, con resistencia a los aceites y a la gasolina, una resistencia a la compresión de 75000 kN/m² y una resistencia a la abrasión según el método Böhme de 6 cm³ / 50 cm². (material) | 5.000 | 18.96 | 94.80 |
| mq04dua020b | h | Dumper de descarga frontal de 2 t de carga útil. (maquinaria) | 0.038 | 327.70 | 12.45 |
| mq06vib020 | h | Regla vibrante de 3 m. (maquinaria) | 0.032 | 165.09 | 5.28 |
| mq06fra010 | h | Fratasadora mecánica de hormigón. (maquinaria) | 0.555 | 179.23 | 99.47 |
| mq06aca030 | h | Pulidora para pisos de hormigón, compuesta por platos giratorios a los que se acoplan una serie de muelas abrasivas diamantadas, refrigeradas con agua, con sistema de aspiración. (maquinaria) | 0.200 | 447.49 | 89.50 |
| au00auh020 |  | Canaleta para vertido del hormigón. | 1.000 | 0.00 | 0.00 |
| mo121 | h | Oficial 1ª aplicador de pisos industriales. (mano de obra) | 0.619 | 377.17 | 233.47 |
| mo122 | h | Ayudante aplicador de pisos industriales. (mano de obra) | 0.752 | 261.88 | 196.93 |
| % | % | Herramientas | 2 % | 2238.83 | 44.78 |
|  |  | Costes directos |  |  | 2283.61 |
