# Zócalo de corcho

- Propiedad del archivo: CYPE INGENIEROS, S.A.
- Formato: FIEBDC-3/2002
- Ámbito geográfico: Uruguay
- Divisa: UYU
- Costes indirectos: 3.00 %
- Gastos generales: 13.00 %
- Beneficio industrial: 6.00 %
- IVA: 21.00 %

## R Revestimientos

### RS Pisos

#### RSO De corcho

**RSO011** m Zócalo de corcho.
Zócalo de corcho en piezas de 700x70x8 mm. COLOCACIÓN: en interiores con adhesivo vinílico en dispersión acuosa.
Incluye: Replanteo. Corte de las piezas. Fijación de las piezas sobre el paramento. Resolución de esquinas y encuentros.
Criterio de cómputo de proyecto: Longitud medida según documentación gráfica de Proyecto, sin incluir huecos de puertas. No se ha incrementado el metraje por roturas y recortes, ya que en la descomposición se ha considerado un 5% más de piezas.
Criterio de cómputo de obra: Se medirá la longitud realmente ejecutada según especificaciones de Proyecto.

| Código | Ud | Descripción | Rendimiento | Precio | Importe |
|---|---|---|---|---|---|
| mt18rmb010 | m | Zócalo de corcho en piezas de 700x70x8 mm, acabado barnizado en taller. (material) | 1.050 | 107.07 | 112.42 |
| mt18mlv020b | l | Adhesivo vinílico en dispersión acuosa, para interiores con presencia de humedad persistente y exteriores a la intemperie. (material) | 0.050 | 93.30 | 4.67 |
| mo011 | h | Oficial montador. (mano de obra) | 0.111 | 387.56 | 43.02 |
| % | % | Herramientas | 2 % | 160.11 | 3.20 |
|  |  | Costes directos |  |  | 163.31 |
