# Tabica para cielorraso continuo de placas de yeso

- Propiedad del archivo: CYPE INGENIEROS, S.A.
- Formato: FIEBDC-3/2002
- Ámbito geográfico: Uruguay
- Divisa: UYU
- Costes indirectos: 3.00 %
- Gastos generales: 13.00 %
- Beneficio industrial: 6.00 %
- IVA: 21.00 %

## R Revestimientos

### RT Cielorrasos en interiores

#### RTA Continuos, de placas de yeso

**RTA020** m Tabica para cielorraso continuo de placas de yeso.
Formación de tabica vertical en cambio de nivel de cielorraso continuo, mediante placas de yeso con nervaduras y acabado liso recibidas con pasta de yeso, para cerrar un espacio de 20 cm de altura.
Incluye: Replanteo y trazado en los paramentos de la situación de la tabica. Presentación y corte de las piezas. Humectación de la base de fijación. Extendido de la pasta de agarre. Colocación y rejuntado de las piezas. Repasos de encuentros entre piezas, esquinas y rincones.
Criterio de cómputo de proyecto: Longitud medida según documentación gráfica de Proyecto.
Criterio de cómputo de obra: Se medirá la longitud realmente ejecutada según especificaciones de Proyecto.

| Código | Ud | Descripción | Rendimiento | Precio | Importe |
|---|---|---|---|---|---|
| mt09pes010 | m³ | Pasta de yeso. (material) | 0.004 | 5206.79 | 20.83 |
| mt12fpe010b | m² | Placa de yeso con nervaduras, de 100x60 cm y de 8 mm de espesor (20 mm de espesor total, incluyendo las nervaduras), con canto recto y acabado liso, sin revestir, para cielorrasos. (material) | 0.220 | 108.63 | 23.90 |
| mo035 | h | Oficial colocador de cielorrasos continuos con moldura. (mano de obra) | 0.388 | 363.15 | 140.90 |
| mo117 | h | Peón colocador de cielorrasos continuos con moldura. (mano de obra) | 0.388 | 242.79 | 94.20 |
| % | % | Herramientas | 2 % | 279.83 | 5.60 |
|  |  | Costes directos |  |  | 285.43 |
