# Tabica para cielorraso registrable de placas de yeso

- Propiedad del archivo: CYPE INGENIEROS, S.A.
- Formato: FIEBDC-3/2002
- Ámbito geográfico: Uruguay
- Divisa: UYU
- Costes indirectos: 3.00 %
- Gastos generales: 13.00 %
- Beneficio industrial: 6.00 %
- IVA: 21.00 %

## R Revestimientos

### RT Cielorrasos en interiores

#### RTB Registrables, de placas de yeso

**RTB020** m Tabica para cielorraso registrable de placas de yeso.
Formación de tabica vertical en cambio de nivel de cielorraso registrable, mediante placas de yeso con nervaduras y acabado liso sobre perfiles metálicos, para cerrar un espacio de 20 cm de altura. Incluso fijaciones para el anclaje de los perfiles y pasta de yeso.
Incluye: Replanteo y trazado en los paramentos de la situación de la tabica. Presentación y corte de las piezas. Humectación de la base de fijación. Montaje de los perfiles. Colocación y rejuntado de las piezas. Repasos de encuentros entre piezas, esquinas y rincones.
Criterio de cómputo de proyecto: Longitud medida según documentación gráfica de Proyecto.
Criterio de cómputo de obra: Se medirá la longitud realmente ejecutada según especificaciones de Proyecto.

| Código | Ud | Descripción | Rendimiento | Precio | Importe |
|---|---|---|---|---|---|
| mt12fpe010b | m² | Placa de yeso con nervaduras, de 100x60 cm y de 8 mm de espesor (20 mm de espesor total, incluyendo las nervaduras), con canto recto y acabado liso, sin revestir, para cielorrasos. (material) | 0.224 | 108.63 | 24.33 |
| mt09pes010 | m³ | Pasta de yeso. (material) | 0.002 | 5206.79 | 10.41 |
| mt12psg225 | m | Perfil de acero galvanizado, para la sustentación de tabica en cielorrasos registrables. (material) | 2.100 | 77.19 | 162.10 |
| mt12psg230 | Ud | Horquilla de acero galvanizado. (material) | 0.550 | 24.10 | 13.26 |
| mt12psg231 | Ud | Pieza de empalme. (material) | 0.550 | 30.39 | 16.71 |
| op00ato010 |  | Atornillador. | 1.000 | 0.00 | 0.00 |
| mo035 | h | Oficial colocador de cielorrasos continuos con moldura. (mano de obra) | 0.554 | 363.15 | 201.19 |
| mo117 | h | Peón colocador de cielorrasos continuos con moldura. (mano de obra) | 0.554 | 242.79 | 134.51 |
| % | % | Herramientas | 2 % | 562.51 | 11.25 |
|  |  | Costes directos |  |  | 573.76 |
