# Tabica para cielorraso continuo de placas de yeso laminado

- Propiedad del archivo: CYPE INGENIEROS, S.A.
- Formato: FIEBDC-3/2002
- Ámbito geográfico: Uruguay
- Divisa: UYU
- Costes indirectos: 3.00 %
- Gastos generales: 13.00 %
- Beneficio industrial: 6.00 %
- IVA: 21.00 %

## R Revestimientos

### RT Cielorrasos en interiores

#### RTC Continuos, de placas de yeso laminado

**RTC020** m Tabica para cielorraso continuo de placas de yeso laminado.
Tabica vertical en cambio de nivel de cielorraso continuo, mediante placas de yeso laminado recibidas con pasta de agarre, para cerrar un espacio de 20 cm de altura. Incluso corte, fijación con pasta de agarre, pasta de juntas y cinta de juntas.
Incluye: Replanteo y trazado en los paramentos de la situación de la tabica. Presentación y corte de las piezas. Extendido de la pasta de agarre. Fijación de las placas. Resolución de encuentros y puntos singulares. Tratamiento de juntas.
Criterio de cómputo de proyecto: Longitud medida según documentación gráfica de Proyecto.
Criterio de cómputo de obra: Se medirá la longitud realmente ejecutada según especificaciones de Proyecto.

| Código | Ud | Descripción | Rendimiento | Precio | Importe |
|---|---|---|---|---|---|
| mt12psg010c | m² | Placa de yeso laminado A / - 1200 / longitud / 18 / con los bordes longitudinales afinados. (material) | 0.231 | 219.21 | 50.64 |
| mt12psg035a | kg | Pasta de agarre. (material) | 0.300 | 15.18 | 4.55 |
| mt12psg030a | kg | Pasta de juntas. (material) | 0.400 | 31.49 | 12.60 |
| mt12psg040a | m | Cinta microperforada de papel. (material) | 2.100 | 1.49 | 3.13 |
| mo015 | h | Oficial colocador de cielorraso. (mano de obra) | 0.554 | 373.16 | 206.73 |
| mo082 | h | Medio oficial colocador de cielorraso. (mano de obra) | 0.554 | 252.15 | 139.69 |
| % | % | Herramientas | 2 % | 417.34 | 8.35 |
|  |  | Costes directos |  |  | 425.69 |
