# Cielorraso registrable de placas de yeso laminado

- Propiedad del archivo: CYPE INGENIEROS, S.A.
- Formato: FIEBDC-3/2002
- Ámbito geográfico: Uruguay
- Divisa: UYU
- Costes indirectos: 3.00 %
- Gastos generales: 13.00 %
- Beneficio industrial: 6.00 %
- IVA: 21.00 %

## R Revestimientos

### RT Cielorrasos en interiores

#### RTD Registrables, de placas de yeso laminado

**RTD020** m² Cielorraso registrable de placas de yeso laminado.
Cielorraso registrable suspendido, decorativo, situado a una altura menor de 4 m, constituido por: ESTRUCTURA: perfilería vista, de acero galvanizado, con suela de 24 mm de ancho, comprendiendo perfiles primarios y secundarios, suspendidos de la losa o elemento soporte con varillas y cuelgues; PLACAS: placas de yeso laminado, acabado sin revestir, de 1200x600x9,5 mm, de superficie lisa. Incluso perfiles angulares, fijaciones para el anclaje de los perfiles y accesorios de montaje.
Incluye: Replanteo de los ejes de la trama modular. Nivelación y fijación de los perfiles perimetrales. Replanteo de los perfiles primarios de la trama. Señalización de los puntos de anclaje a la losa o elemento soporte. Nivelación y suspensión de los perfiles primarios y secundarios de la trama. Corte de las placas. Colocación de las placas. Resolución de encuentros y puntos singulares.
Criterio de cómputo de proyecto: Superficie medida entre paramentos, según documentación gráfica de Proyecto, sin descontar huecos para instalaciones.
Criterio de cómputo de obra: Se medirá la superficie realmente ejecutada según especificaciones de Proyecto, sin descontar huecos para instalaciones.

| Código | Ud | Descripción | Rendimiento | Precio | Importe |
|---|---|---|---|---|---|
| mt12psg220 | Ud | Fijación compuesta por tarugo y tornillo 5x27. (material) | 0.840 | 2.25 | 1.89 |
| mt12psg190 | Ud | Varilla de cuelgue. (material) | 0.840 | 13.04 | 10.95 |
| mt12psg210a | Ud | Cuelgue para cielorrasos suspendidos. (material) | 0.840 | 12.65 | 10.63 |
| mt12psg210b | Ud | Seguro para la fijación del cuelgue, en cielorrasos suspendidos. (material) | 0.840 | 1.46 | 1.23 |
| mt12psg210c | Ud | Conexión superior para fijar la varilla al cuelgue, en cielorrasos suspendidos. (material) | 0.840 | 19.49 | 16.37 |
| mt12psg200a | m | Perfil primario 24x38x3700 mm, de acero galvanizado. (material) | 0.840 | 66.07 | 55.50 |
| mt12psg200b | m | Perfil secundario 24x32x600 mm, de acero galvanizado. (material) | 0.840 | 66.07 | 55.50 |
| mt12psg200c | m | Perfil secundario 24x32x1200 mm, de acero galvanizado. (material) | 1.670 | 65.73 | 109.77 |
| mt12psg200d | m | Perfil angular 25x25x3000 mm, de acero galvanizado. (material) | 0.400 | 60.99 | 24.40 |
| mt12psg020a | m² | Placa de yeso laminado, acabado sin revestir, de 1200x600x9,5 mm, de superficie lisa, para cielorrasos registrables. (material) | 1.020 | 184.99 | 188.69 |
| op00fre010 |  | Fresadora. | 1.000 | 0.00 | 0.00 |
| op00ato010 |  | Atornillador. | 1.000 | 0.00 | 0.00 |
| mo015 | h | Oficial colocador de cielorraso. (mano de obra) | 0.255 | 373.16 | 95.16 |
| mo082 | h | Medio oficial colocador de cielorraso. (mano de obra) | 0.255 | 252.15 | 64.30 |
| % | % | Herramientas | 2 % | 634.39 | 12.69 |
|  |  | Costes directos |  |  | 647.08 |
