# Cielorraso continuo suspendido

- Propiedad del archivo: CYPE INGENIEROS, S.A.
- Formato: FIEBDC-3/2002
- Ámbito geográfico: Uruguay
- Divisa: UYU
- Costes indirectos: 3.00 %
- Gastos generales: 13.00 %
- Beneficio industrial: 6.00 %
- IVA: 21.00 %

## R Revestimientos

### RT Cielorrasos

#### RTM Continuos, de madera

**RTM005** m² Cielorraso continuo suspendido, situado a una altura menor de 4 m, constituido por: ESTRUCTURA: estructura metálica de perfiles en C 17/47/17, de acero galvanizado tipo DX51D+Z140 y suspendidos de la losa o elemento soporte de hormigón; PANELES: paneles ligeros de lana de madera, de 600x600 mm y 25 mm de espesor, resistencia térmica 0,35 m²K/W, conductividad térmica 0,072 W/(mK). Incluso fijaciones para el anclaje de los perfiles, tornillería para la fijación de los paneles y accesorios de montaje.
Cielorraso continuo suspendido, situado a una altura menor de 4 m, constituido por: ESTRUCTURA: estructura metálica de perfiles en C 17/47/17, de acero galvanizado tipo DX51D+Z140 y suspendidos de la losa o elemento soporte de hormigón; PANELES: paneles ligeros de lana de madera, de 600x600 mm y 25 mm de espesor, resistencia térmica 0,35 m²K/W, conductividad térmica 0,072 W/(mK). Incluso fijaciones para el anclaje de los perfiles, tornillería para la fijación de los paneles y accesorios de montaje.
Incluye: Trazado en los muros del nivel del cielorraso. Replanteo de los perfiles. Señalización de los puntos de anclaje a la losa o elemento soporte. Nivelación y suspensión de los perfiles. Corte de los paneles. Colocación de los paneles.
Criterio de cómputo de proyecto: Superficie medida entre paramentos, según documentación gráfica de Proyecto, sin descontar huecos para instalaciones.
Criterio de cómputo de obra: Se medirá la superficie realmente ejecutada según especificaciones de Proyecto, sin descontar huecos para instalaciones.
Criterio de valoración económica: El precio incluye la resolución de encuentros y puntos singulares.

| Código | Ud | Descripción | Rendimiento | Precio | Importe |
|---|---|---|---|---|---|
| mt16vkt010b | m² | Panel ligero de lana de madera, de 600x600 mm y 25 mm de espesor, formado por virutas de madera de 1,5 mm de diámetro aglomeradas con cemento, resistencia térmica 0,35 m²K/W, conductividad térmica 0,072 W/(mK), densidad 388 kg/m³, factor de resistencia a la difusión del vapor de agua 0,4 y Euroclase B-s1, d0 de reacción al fuego, para aislamiento térmico y acústico y protección frente a incendios, en edificación. (material) | 1.050 | 565.61 | 593.89 |
| mt16vkt020a | Ud | Tornillo autorroscante de acero galvanizado, de 4,2 mm de diámetro y 45 mm de longitud. (material) | 4.000 | 5.01 | 20.04 |
| mt12fpg080a | m | Perfil en C 17/47/17, de acero galvanizado tipo DX51D+Z140. (material) | 1.680 | 23.14 | 38.88 |
| mt12psg210a | Ud | Cuelgue para cielorrasos suspendidos. (material) | 0.900 | 18.44 | 16.60 |
| mt12psg210b | Ud | Seguro para la fijación del cuelgue, en cielorrasos suspendidos. (material) | 0.900 | 2.96 | 2.66 |
| mt12psg210c | Ud | Conexión superior para fijar la varilla al cuelgue, en cielorrasos suspendidos. (material) | 0.900 | 22.80 | 20.52 |
| mt12psg190 | Ud | Varilla de cuelgue. (material) | 0.900 | 10.08 | 9.07 |
| mt12psg220 | Ud | Fijación compuesta por tarugo y tornillo 5x27. (material) | 0.900 | 1.97 | 1.77 |
| mo015 | h | Oficial colocador de cielorraso. (mano de obra) | 0.203 | 244.81 | 49.70 |
| mo082 | h | Medio oficial colocador de cielorraso. (mano de obra) | 0.203 | 164.16 | 33.32 |
| % | % | Herramientas | 2 % | 786.45 | 15.73 |
|  |  | Costes directos |  |  | 802.18 |
