# Chimenea de yeso

- Propiedad del archivo: CYPE INGENIEROS, S.A.
- Formato: FIEBDC-3/2002
- Ámbito geográfico: Uruguay
- Divisa: UYU
- Costes indirectos: 3.00 %
- Gastos generales: 13.00 %
- Beneficio industrial: 6.00 %
- IVA: 21.00 %

## R Revestimientos

### RT Cielorrasos en interiores

#### RTP Prefabricados de yeso

**RTP330** Ud Chimenea de yeso.
Chimenea de yeso, de 117x156x21,2 cm, formada por marco y repisa en su parte superior, recibida con cola para yeso. Incluso accesorios de fijación.
Incluye: Replanteo de la pieza. Humectación de la base de fijación. Extendido de la cola. Colocación y rejuntado de la pieza.
Criterio de cómputo de proyecto: Número de unidades previstas, según documentación gráfica de Proyecto.
Criterio de cómputo de obra: Se medirá el número de unidades realmente colocadas según especificaciones de Proyecto.

| Código | Ud | Descripción | Rendimiento | Precio | Importe |
|---|---|---|---|---|---|
| mt12rea300a | Ud | Chimenea de yeso, de 117x156x21,2 cm, formada por marco y repisa en su parte superior. (material) | 1.050 | 13466.18 | 14139.49 |
| mt09eyc030 | kg | Cola para yeso. (material) | 0.730 | 10.50 | 7.67 |
| mo035 | h | Oficial colocador de cielorrasos continuos con moldura. (mano de obra) | 0.244 | 363.15 | 88.61 |
| % | % | Herramientas | 2 % | 14235.77 | 284.72 |
|  |  | Costes directos |  |  | 14520.49 |
