# Silla alta para socorrista

- Propiedad del archivo: CYPE INGENIEROS, S.A.
- Formato: FIEBDC-3/2002
- Ámbito geográfico: Uruguay
- Divisa: UYU
- Costes indirectos: 3.00 %
- Gastos generales: 13.00 %
- Beneficio industrial: 6.00 %
- IVA: 21.00 %

## U Urbanización interior del lote

### UP Piscinas

#### UPE Equipamiento exterior

**UPE060** Ud Silla alta para socorrista.
Silla alta para socorrista de piscina, de tubo de 43 mm de diámetro, de acero inoxidable AISI 304L, acabado pulido brillante, con peldaños, plataforma, asiento de material plástico y base con ruedas.
Incluye: Montaje y fijación de los componentes.
Criterio de cómputo de proyecto: Número de unidades previstas, según documentación gráfica de Proyecto.
Criterio de cómputo de obra: Se medirá el número de unidades realmente ejecutadas según especificaciones de Proyecto.

| Código | Ud | Descripción | Rendimiento | Precio | Importe |
|---|---|---|---|---|---|
| mt47pep060a | Ud | Silla alta para socorrista de piscina, de tubo de 43 mm de diámetro, de acero inoxidable AISI 304L, acabado pulido brillante, con peldaños, plataforma, asiento de material plástico y base con ruedas. (material) | 1.000 | 77307.02 | 77307.02 |
| mo080 | h | Medio oficial montador. (mano de obra) | 1.109 | 252.15 | 279.63 |
| % | % | Herramientas | 2 % | 77586.65 | 1551.73 |
|  |  | Costes directos |  |  | 79138.38 |
