# Canaleta de drenaje

- Propiedad del archivo: CYPE Ingenieros S.A.
- Formato: FIEBDC-3/2016
- Programa: Generador de precios de la construcción. CYPE Ingenieros, S.A.
- Fecha: 06/11/2024
- Ámbito geográfico: Uruguay
- Divisa: UYU
- Costes indirectos: 3 %
- Gastos generales: 13 %
- Beneficio industrial: 6 %
- IVA: 21 %

## A Preparación del terreno

### AS Red de desagüe cloacal

#### ASI Sistemas de drenaje de suelos

**ASI050** m Canaleta de drenaje.
Canaleta prefabricada de hormigón polímero, de 1000 mm de longitud, 127 mm de ancho exterior, 100 mm de ancho interior y 95 mm de altura, con rejilla nervada de acero galvanizado, carga de rotura 15 kN, con sistema de fijación rápida por presión, colocada sobre solera de hormigón masivo H-20, clase de exposición ambiental A1, tamaño máximo del agregado 19,0 mm, consistencia muy plástica de 10 cm de espesor. Incluso accesorios de montaje, piezas especiales y elementos de sujeción.
Criterio de valoración económica: El precio no incluye la excavación.
Incluye: Replanteo del recorrido de la canaleta de drenaje. Vertido y compactación del hormigón en formación de solera. Montaje, conexionado y comprobación de su correcto funcionamiento. Colocación de la rejilla.
Criterio de cómputo de proyecto: Longitud medida en proyección horizontal, según documentación gráfica de Proyecto.
Criterio de cómputo de obra: Se medirá, en proyección horizontal, la longitud realmente ejecutada según especificaciones de Proyecto.

| Código | Ud | Descripción | Rendimiento | Precio | Importe |
|---|---|---|---|---|---|
| mt10hmf080Fe | m³ | Hormigón masivo H-20, clase de exposición ambiental A1, tamaño máximo del agregado 19 mm, consistencia muy plástica, premezclado, según CIRSOC 201 2005. (material) | 0.039 | 7118.23 | 277.611 |
| mt11can020d | Ud | Canaleta prefabricada de hormigón polímero, de 1000 mm de longitud, 127 mm de ancho exterior, 100 mm de ancho interior y 95 mm de altura, con rejilla nervada de acero galvanizado, carga de rotura 15 kN, con sistema de fijación rápida por presión, incluso piezas especiales y elementos de sujeción. (material) | 1 | 529.09 | 529.090 |
| mt11var020 | Ud | Kit de accesorios de montaje, piezas especiales y elementos de sujeción, para saneamiento. (material) | 3 | 26.26 | 78.780 |
| mo020 | h | Oficial mampostero de albañil de construcción. (mano de obra) | 0.444 | 377.17 | 167.463 |
| mo113 | h | Peón de albañil de construcción. (mano de obra) | 0.463 | 252.16 | 116.750 |
| % | % | Herramientas | 2 % | 1169.694 | 23.394 |
|  |  | Costes directos |  |  | 1193.088 |

## Recursos

**mt10hmf080Fe** m³ Hormigón masivo H-20
Datos técnicos: Coste energético 1840.000 MJ; Emisión de CO2 230.000 kg; Código LER 17 01 01; Masa del elemento 2300 kg; Volumen 1.533333 m3

**mt11can020d** Ud Canaleta prefabricada de hormigón polímero
Datos técnicos: Coste energético 509.549 MJ; Emisión de CO2 20.710 kg
Residuos:
- embalaje: re170201 Madera. (componente de residuo); rendimiento 0.039 kg; Código LER 17 02 01; Masa del elemento 1 kg; Volumen 0.000909 m3
- embalaje: re170203 Plástico. (componente de residuo); rendimiento 0.002 kg; Código LER 17 02 03; Masa del elemento 1 kg; Volumen 0.001667 m3
