# Revestimiento exterior de fachada ventilada, de placas laminadas compactas de alta presión (HPL)

- Propiedad del archivo: CYPE Ingenieros S.A.
- Formato: FIEBDC-3/2016
- Programa: Generador de precios de la construcción. CYPE Ingenieros, S.A.
- Fecha: 08/04/2024
- Ámbito geográfico: Uruguay
- Divisa: UYU
- Costes indirectos: 3 %
- Gastos generales: 13 %
- Beneficio industrial: 6 %
- IVA: 21 %

## F Fachadas y tabiques

### FA Fachadas ventiladas

#### FAA Revestimiento exterior de placas laminadas compactas de alta presión (HPL)

**FAA005** m² Revestimiento exterior de fachada ventilada, de placas laminadas compactas de alta presión (HPL).
Revestimiento exterior de fachada ventilada, de placas laminadas compactas de alta presión (HPL), de 1400x600x6 mm, acabado mate, color a elegir, con el precio incrementado el 5% en concepto de piezas especiales para la resolución de puntos singulares; colocación mediante el sistema de fijación vista con remaches ciegos, sobre subestructura soporte de aleación de aluminio EN AW-6060 T5. Incluso remaches ciegos, de aluminio o de acero inoxidable A2 o A4, para la fijación del revestimiento a la subestructura soporte; tirafondos de acero inoxidable A2 y tarugos de nylon para la fijación de los perfiles de la subestructura a la hoja principal de mampostería, y anclajes mecánicos de expansión, de acero inoxidable A2 para la fijación de los perfiles a la losa.
Criterio de valoración económica: El precio no incluye el aislamiento térmico.
Incluye: Limpieza y preparación de la superficie soporte. Replanteo de las juntas de dilatación y paños de trabajo. Replanteo del despiece del revestimiento y de los puntos de anclaje de la subestructura soporte. Fijación de la subestructura soporte a la hoja principal y a la losa. Preparación del revestimiento. Aplomado, nivelación y alineación del revestimiento. Fijación definitiva del revestimiento a la subestructura soporte. Realización de todos los trabajos necesarios para la resolución de los huecos. Resolución de puntos singulares.
Criterio de cómputo de proyecto: Superficie medida según documentación gráfica de Proyecto, sin deducir huecos menores de 1 m², deduciendo el 50% de los huecos entre 1 y 2 m² y el 100% de los huecos mayores de 2 m², añadiendo a cambio, en estos últimos, la superficie de la parte interior del hueco, correspondiente al desarrollo de jambas y dinteles. En los huecos que no se deduzcan, o que se deduzcan parcialmente, están incluidos los trabajos de realizar la superficie interior del hueco.
Criterio de cómputo de obra: Se medirá la superficie realmente ejecutada según especificaciones de Proyecto, sin deducir huecos menores de 1 m², deduciendo el 50% de los huecos entre 1 y 2 m² y el 100% de los huecos mayores de 2 m², añadiendo a cambio, en estos últimos, la superficie de la parte interior del hueco, correspondiente al desarrollo de jambas y dinteles. En los huecos que no se deduzcan, o que se deduzcan parcialmente, están incluidos los trabajos de realizar la superficie interior del hueco.

| Código | Ud | Descripción | Rendimiento | Precio | Importe |
|---|---|---|---|---|---|
| mt12prg010ihab | m² | Placa laminada compacta de alta presión (HPL), de 1400x600x6 mm, acabado mate, color a elegir, Euroclase B-s2, d0 de reacción al fuego, a base de resinas termoendurecibles que no contienen urea-formaldehído, reforzada de forma homogénea con fibras de madera certificada FSC o PEFC, con superficie decorativa no melamínica y propiedades antigraffiti durante toda su vida útil, tipo EDF, con resistencia a los rayos ultravioleta no inferior a 4-5 al contrastar con la escala de grises de ISO 105-A02; con el precio incrementado el 5% en concepto de piezas especiales para la resolución de puntos singulares. (material) | 1 | 1833.75 | 1833.750 |
| mt12prg020p | m² | Subestructura soporte, para la sustentación del revestimiento exterior de placas laminadas compactas de alta presión (HPL), mediante el sistema de fijación vista con remaches ciegos, formada por: perfiles verticales en T de 110x52x2 mm y en L de 50x42x2 mm, de aluminio de aleación 6060 con tratamiento térmico T5 y escuadras de carga de 150x40 mm y escuadras de apoyo de 80x40 mm, de aluminio de aleación 6060 con tratamiento térmico T5; con remaches ciegos, de aluminio o de acero inoxidable A2 o A4, para la fijación del revestimiento a la subestructura soporte; tirafondos de acero inoxidable A2 y tarugos de nylon para la fijación de los perfiles de la subestructura a la hoja principal de mampostería, y anclajes mecánicos de expansión, de acero inoxidable A2 para la fijación de los perfiles a la losa. (material) | 1 | 1175.7 | 1175.700 |
| mo052 | h | Oficial montador de sistemas de fachadas prefabricadas. (mano de obra) | 0.932 | 373.16 | 347.785 |
| mo099 | h | Medio oficial montador de sistemas de fachadas prefabricadas. (mano de obra) | 0.932 | 252.15 | 235.004 |
| % | % | Herramientas | 3 % | 3592.239 | 107.767 |
|  |  | Costes directos |  |  | 3700.006 |

Residuos:
- colocación: mt12prg010ihab; factor de residuo 0.024
- colocación: mt12prg020p; factor de residuo 0.024

## Recursos

**mt12prg010ihab** m² Placa laminada compacta de alta presión (HPL)
Datos técnicos: Coste energético 476.788 MJ; Emisión de CO2 16.273 kg; Código LER 17 09 04; Masa del elemento 8.1 kg; Volumen 0.0054 m3
Residuos:
- embalaje: re170203 Plástico. (componente de residuo); rendimiento 0.032 kg; Código LER 17 02 03; Masa del elemento 1 kg; Volumen 0.001667 m3

**mt12prg020p** m² Subestructura soporte
Datos técnicos: Coste energético 337.981 MJ; Emisión de CO2 24.826 kg; Código LER 17 04 02; Masa del elemento 3 kg; Volumen 0.002 m3
Residuos:
- embalaje: re170203 Plástico; rendimiento 0.022 kg
