# Dintel de perfil de aluminio

- Propiedad del archivo: CYPE Ingenieros S.A.
- Formato: FIEBDC-3/2016
- Programa: Generador de precios de la construcción. CYPE Ingenieros, S.A.
- Fecha: 08/04/2024
- Ámbito geográfico: Uruguay
- Divisa: UYU
- Costes indirectos: 3 %
- Gastos generales: 13 %
- Beneficio industrial: 6 %
- IVA: 21 %

## F Fachadas y tabiques

### FC Dinteles, cargaderos y cajones de persiana

#### FCU De aluminio

**FCU010** m Dintel de perfil de aluminio.
Dintel de aluminio, con goterón, de 11,5 cm de ancho y de 3,4 cm de altura, de perfil de aluminio extruido de 3,2 mm de espesor, de aleación 6060, con tratamiento térmico T5, acabado lacado. Incluso accesorios de fijación.
Incluye: Limpieza y preparación del plano de apoyo del sistema. Replanteo del nivel de apoyo de los elementos. Colocación y fijación provisional del dintel. Aplomado y nivelación. Ejecución de las uniones.
Criterio de cómputo de proyecto: Longitud medida según documentación gráfica de Proyecto, incluyendo las entregas en los apoyos.
Criterio de cómputo de obra: Se medirá la longitud realmente ejecutada según especificaciones de Proyecto, incluyendo las entregas en los apoyos.

| Código | Ud | Descripción | Rendimiento | Precio | Importe |
|---|---|---|---|---|---|
| mt20dcu010c | m | Dintel de aluminio, con goterón, de 11,5 cm de ancho y de 3,4 cm de altura, de perfil de aluminio extruido de 3,2 mm de espesor, de aleación 6060, con tratamiento térmico T5, acabado lacado. (material) | 1 | 762.32 | 762.320 |
| mt20dcu005b | Ud | Kit de accesorios de fijación, para dintel, formado por canal, manguito metálico, varillas roscadas M8, tarugos y fijaciones mecánicas. (material) | 1 | 64.37 | 64.370 |
| mo020 | h | Oficial mampostero de albañil de construcción. (mano de obra) | 0.222 | 363.15 | 80.619 |
| mo113 | h | Peón de albañil de construcción. (mano de obra) | 0.222 | 242.79 | 53.899 |
| % | % | Herramientas | 2 % | 961.208 | 19.224 |
|  |  | Costes directos |  |  | 980.432 |
