# Reja electrosoldada de acero

- Propiedad del archivo: CYPE Ingenieros S.A.
- Formato: FIEBDC-3/2016
- Programa: Generador de precios de la construcción. CYPE Ingenieros, S.A.
- Fecha: 06/11/2024
- Ámbito geográfico: Uruguay
- Divisa: UYU
- Costes indirectos: 3 %
- Gastos generales: 13 %
- Beneficio industrial: 6 %
- IVA: 21 %

## F Fachadas y tabiques

### FD Defensas

#### FDR Rejas metálicas

**FDR030** m² Reja electrosoldada de acero.
Reja electrosoldada metálica formada por pletina de acero galvanizado de 30x2 mm en cuadrícula de 30x30 mm, con bastidor electrosoldado. Incluso pletinas para fijación mediante atornillado en obra de mampostería con tarugos de nylon y tornillos de acero. Elaboración en taller y ajuste final en obra.
Incluye: Marcado de los puntos de fijación del bastidor. Presentación de la reja. Aplomado y nivelación. Resolución de las uniones del bastidor a los paramentos. Montaje de elementos complementarios.
Criterio de cómputo de proyecto: Superficie del hueco a cerrar, medida según documentación gráfica de Proyecto.
Criterio de cómputo de obra: Se medirá, con las dimensiones del hueco, la superficie realmente ejecutada según especificaciones de Proyecto.

| Código | Ud | Descripción | Rendimiento | Precio | Importe |
|---|---|---|---|---|---|
| mt26btr010a | m² | Rejilla electrosoldada con pletina de acero galvanizado de 30x2 mm en cuadrícula de 30x30 mm, con bastidor electrosoldado. (material) | 1 | 1718.78 | 1718.780 |
| mt26aaa033a | Ud | Anclaje mecánico con tarugo de nylon y tornillo de acero galvanizado, de cabeza avellanada. (material) | 4 | 9.64 | 38.560 |
| mq06hor010 | h | Hormigonera eléctrica con una capacidad de amasado de 160 l. (maquinaria) | 0.005 | 108.89 | 0.544 |
| mo018 | h | Oficial cerrajero. (mano de obra) | 0.388 | 382.11 | 148.259 |
| mo059 | h | Medio oficial cerrajero. (mano de obra) | 0.277 | 262.38 | 72.679 |
| % | % | Herramientas | 2 % | 1978.822 | 39.576 |
|  |  | Costes directos |  |  | 2018.398 |

Residuos:
- colocación: mt26btr010a; factor de residuo 0.0075
- colocación: mt26aaa033a Anclaje mecánico con tarugo de nylon y tornillo de acero galvanizado, de cabeza avellanada; factor de residuo 0.00430435

## Recursos

**mt26btr010a** m² Rejilla electrosoldada con pletina de acero galvanizado de 30x2 mm en cuadrícula de 30x30 mm
Datos técnicos: Coste energético 270.325 MJ; Emisión de CO2 14.025 kg; Código LER 17 04 05; Masa del elemento 27.5 kg; Volumen 0.013095 m3

**mt26aaa033a** Ud Anclaje mecánico con tarugo de nylon y tornillo de acero galvanizado, de cabeza avellanada
Datos técnicos: Coste energético 1.599 MJ; Emisión de CO2 0.133 kg; Código LER 17 04 05; Masa del elemento 0.046 kg; Volumen 0.000022 m3
Residuos:
- embalaje: re150101 Envases de papel y cartón. (componente de residuo); rendimiento 0.001 kg; Código LER 15 01 01; Masa del elemento 1 kg; Volumen 0.001333 m3
