# Celosía en fachada, de mampostería de piezas prefabricadas de hormigón, de lamas fijas

- Propiedad del archivo: CYPE Ingenieros S.A.
- Formato: FIEBDC-3/2016
- Programa: Generador de precios de la construcción. CYPE Ingenieros, S.A.
- Fecha: 06/11/2024
- Ámbito geográfico: Uruguay
- Divisa: UYU
- Costes indirectos: 3 %
- Gastos generales: 13 %
- Beneficio industrial: 6 %
- IVA: 21 %

## F Fachadas y tabiques

### FD Defensas

#### FDZ Celosías

**FDZ030** Ud Celosía en fachada, de mampostería de piezas prefabricadas de hormigón, de lamas fijas.
Celosía en fachada, de mampostería de piezas prefabricadas de hormigón, con lamas fijas, 20x40 cm, color gris, recibidas con mortero de cemento, confeccionado en obra, dosificación 1:6.
Incluye: Replanteo. Colocación y aplomado de miras de referencia. Tendido de hilos entre miras. Colocación de plomos fijos en las aristas. Colocación de las piezas. Repaso de las juntas y limpieza del paramento.
Criterio de cómputo de proyecto: Número de unidades previstas, según documentación gráfica de Proyecto.
Criterio de cómputo de obra: Se medirá el número de unidades realmente ejecutadas según especificaciones de Proyecto.

| Código | Ud | Descripción | Rendimiento | Precio | Importe |
|---|---|---|---|---|---|
| mt20thp010a | Ud | Pieza prefabricada de hormigón, con lamas fijas, 20x40 cm, color gris. (material) | 1 | 281.54 | 281.540 |
| mt08aaa010a | m³ | Agua. (material) | 0.006 | 46.22 | 0.277 |
| mt01arg005a | t | Arena de cantera, para mortero preparado en obra. (material) | 0.005 | 604.79 | 3.024 |
| mt08cem000g | kg | Cemento gris en sacos. (material) | 0.75 | 8.86 | 6.645 |
| mq06hor010 | h | Hormigonera eléctrica con una capacidad de amasado de 160 l. (maquinaria) | 0.005 | 108.89 | 0.544 |
| mo020 | h | Oficial mampostero de albañil de construcción. (mano de obra) | 0.444 | 377.17 | 167.463 |
| mo113 | h | Peón de albañil de construcción. (mano de obra) | 0.248 | 252.16 | 62.536 |
| % | % | Herramientas | 2 % | 522.029 | 10.441 |
|  |  | Costes directos |  |  | 532.470 |

Residuos:
- colocación: mt01arg005a Arena de cantera, para mortero preparado en obra; factor de residuo 0.00501329
- colocación: mt08cem000g Cemento gris en sacos; factor de residuo 0.0063

## Recursos

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
