# Recibido de premarco de madera a tabique de mampostería

- Propiedad del archivo: CYPE INGENIEROS, S.A.
- Formato: FIEBDC-3/2002
- Ámbito geográfico: Uruguay
- Divisa: UYU
- Costes indirectos: 3.00 %
- Gastos generales: 13.00 %
- Beneficio industrial: 6.00 %
- IVA: 21.00 %

**HEC020** Ud Recibido de premarco de madera a tabique de mampostería, con patillas de anclaje, con pasta de yeso B1, después de la ejecución del tabique y antes de colocar el piso, para fijar posteriormente, sobre él, el marco de la carpintería exterior de hasta 2 m² de superficie.
Recibido de premarco de madera a tabique de mampostería, con patillas de anclaje, con pasta de yeso B1, después de la ejecución del tabique y antes de colocar el piso, para fijar posteriormente, sobre él, el marco de la carpintería exterior de hasta 2 m² de superficie.
Incluye: Replanteo. Apertura de huecos para embutir las patillas de anclaje. Nivelación y aplomado. Tapado de huecos con mortero. Fijación definitiva del premarco.
Criterio de cómputo de proyecto: Número de unidades previstas, según documentación gráfica de Proyecto.
Criterio de cómputo de obra: Se medirá el número de unidades realmente ejecutadas según especificaciones de Proyecto.

| Código | Ud | Descripción | Rendimiento | Precio | Importe |
|---|---|---|---|---|---|
| mt09pye010b | m³ | Pasta de yeso de mampostero de albañil de construcción B1. (material) | 0.010 | 2012.45 | 20.12 |
| mo020 | h | Oficial mampostero de albañil de construcción. (mano de obra) | 0.339 | 237.76 | 80.60 |
| mo113 | h | Peón de albañil de construcción. (mano de obra) | 0.339 | 157.61 | 53.43 |
| % | % | Herramientas | 2 % | 154.15 | 3.08 |
|  |  | Costes directos |  |  | 157.23 |
