# Boca para la carga de tanque de combustible líquido

- Propiedad del archivo: CYPE Ingenieros S.A.
- Formato: FIEBDC-3/2016
- Programa: Generador de precios de la construcción. CYPE Ingenieros, S.A.
- Fecha: 06/11/2024
- Ámbito geográfico: Uruguay
- Divisa: UYU
- Costes indirectos: 3 %
- Gastos generales: 13 %
- Beneficio industrial: 6 %
- IVA: 21 %

## I Instalaciones

### IC Calefacción, refrigeración, climatización y agua caliente sanitaria

#### ICD Combustible líquido

**ICD105** Ud Boca para la carga de tanque de combustible líquido.
Boca para la carga de tanque de combustible líquido, de latón, de 2 1/2", colocada mediante unión roscada y alojada en hornacina con marco y puerta de chapa galvanizada (sin incluir la formación de la hornacina, ni la colocación del marco y la puerta). Totalmente montada, conexionada y probada.
Incluye: Replanteo. Montaje, colocación y fijación de la boca para la carga. Conexionado.
Criterio de cómputo de proyecto: Número de unidades previstas, según documentación gráfica de Proyecto.
Criterio de cómputo de obra: Se medirá el número de unidades realmente ejecutadas según especificaciones de Proyecto.

| Código | Ud | Descripción | Rendimiento | Precio | Importe |
|---|---|---|---|---|---|
| mt38dep003b | Ud | Boca para la carga, de latón, de 2 1/2", para roscar. (material) | 1 | 1749.35 | 1749.350 |
| mt43www065 | Ud | Marco y puerta de chapa galvanizada de 400x300 mm, con cerradura de triángulo. (material) | 1 | 2428.33 | 2428.330 |
| mo004 | h | Oficial calefaccionista. (mano de obra) | 0.222 | 387.56 | 86.038 |
| mo103 | h | Medio oficial calefaccionista. (mano de obra) | 0.222 | 261.38 | 58.026 |
| % | % | Herramientas | 2 % | 4321.744 | 86.435 |
|  |  | Costes directos |  |  | 4408.179 |

## Recursos

**mt43www065** Ud Marco y puerta de chapa galvanizada de 400x300 mm, con cerradura de triángulo
Datos técnicos: Coste energético 0.019 MJ; Emisión de CO2 0.031 kg
Residuos:
- embalaje: re150101 Envases de papel y cartón. (componente de residuo); rendimiento 0.036 kg; Código LER 15 01 01; Masa del elemento 1 kg; Volumen 0.001333 m3
