# Canalización de protección de cableado de unidad de aire acondicionado

- Propiedad del archivo: CYPE Ingenieros S.A.
- Formato: FIEBDC-3/2016
- Programa: Generador de precios de la construcción. CYPE Ingenieros, S.A.
- Fecha: 08/04/2024
- Ámbito geográfico: Uruguay
- Divisa: UYU
- Costes indirectos: 3 %
- Gastos generales: 13 %
- Beneficio industrial: 6 %
- IVA: 21 %

## I Instalaciones

### IC Calefacción, refrigeración, climatización y agua caliente sanitaria

#### ICN Unidades autónomas de climatización

**ICN016** m Canalización de protección de cableado de unidad de aire acondicionado.
Canalización de protección de cableado, empotrada, formada por caño de PVC flexible, corrugado, de 16 mm de diámetro nominal, con IP545.
Incluye: Replanteo. Tendido y fijación de la canalización de protección.
Criterio de cómputo de proyecto: Longitud medida según documentación gráfica de Proyecto.
Criterio de cómputo de obra: Se medirá la longitud realmente ejecutada según especificaciones de Proyecto.

| Código | Ud | Descripción | Rendimiento | Precio | Importe |
|---|---|---|---|---|---|
| mt35aia010a | m | Tubo curvable de PVC, corrugado, de color negro, de 16 mm de diámetro nominal, para canalización empotrada en obra de mampostería (paredes y techos). Resistencia a la compresión 320 N, resistencia al impacto 1 julio, temperatura de trabajo -5°C hasta 60°C, con grado de protección IP545, no propagador de la llama. (material) | 1 | 21.44 | 21.440 |
| mo003 | h | Oficial electricista. (mano de obra) | 0.022 | 373.16 | 8.210 |
| mo102 | h | Medio oficial electricista. (mano de obra) | 0.022 | 251.66 | 5.537 |
| % | % | Herramientas | 2 % | 35.187 | 0.704 |
|  |  | Costes directos |  |  | 35.891 |

Residuos:
- colocación: mt35aia010a; factor de residuo 0.0275

## Recursos

**mt35aia010a** m Tubo curvable de PVC
Datos técnicos: Coste energético 11.626 MJ; Emisión de CO2 0.577 kg; Código LER 17 02 03; Masa del elemento 0.12 kg; Volumen 0.0002 m3
