# Pieza con juntas de EPDM para conducto circular

- Propiedad del archivo: CYPE Ingenieros S.A.
- Formato: FIEBDC-3/2016
- Programa: Generador de precios de la construcción. CYPE Ingenieros, S.A.
- Fecha: 08/04/2024
- Ámbito geográfico: Uruguay
- Divisa: UYU
- Costes indirectos: 3 %
- Gastos generales: 13 %
- Beneficio industrial: 6 %
- IVA: 21 %

## I Instalaciones

### IC Calefacción, refrigeración, climatización y agua caliente sanitaria

#### ICR Sistemas de conducción de aire

**ICR017** Ud Pieza con juntas de EPDM para conducto circular.
Codo 30° con juntas de EPDM de doble labio, para conducto circular de acero galvanizado, de 125 mm de diámetro.
Incluye: Colocación y fijación de las piezas especiales prefabricadas a la red de conductos.
Criterio de cómputo de proyecto: Número de unidades previstas, según documentación gráfica de Proyecto.
Criterio de cómputo de obra: Se medirá el número de unidades realmente ejecutadas según especificaciones de Proyecto.

| Código | Ud | Descripción | Rendimiento | Precio | Importe |
|---|---|---|---|---|---|
| mt42cos218abb | Ud | Codo 30° con juntas de EPDM de doble labio, para conducto circular de acero galvanizado, de 125 mm de diámetro, estanqueidad al aire clase D. (material) | 1 | 919.31 | 919.310 |
| mo013 | h | Oficial colocador de conductos de chapa metálica. (mano de obra) | 0.055 | 373.16 | 20.524 |
| mo084 | h | Medio oficial colocador de conductos de chapa metálica. (mano de obra) | 0.055 | 252.15 | 13.868 |
| % | % | Herramientas | 2 % | 953.702 | 19.074 |
|  |  | Costes directos |  |  | 972.776 |
