# Silenciador para conducto

- Propiedad del archivo: CYPE Ingenieros S.A.
- Formato: FIEBDC-3/2016
- Programa: Generador de precios de la construcción. CYPE Ingenieros, S.A.
- Fecha: 08/04/2024
- Ámbito geográfico: Uruguay
- Divisa: UYU
- Costes indirectos: 3 %
- Gastos generales: 13 %
- Beneficio industrial: 6 %
- IVA: 21 %

## I Instalaciones

### IC Calefacción, refrigeración, climatización y agua caliente sanitaria

#### ICR Sistemas de conducción de aire

**ICR085** Ud Silenciador para conducto.
Silenciador de celdillas con diseño higiénico y celdillas de ahorro energético integradas, de 200 mm de ancho, 300 mm de alto y 500 mm de largo, con 1 celdilla de lana mineral, no combustible según DIN 4102 A2, protegida con tejido de seda de vidrio, marco de perfil favorable al flujo de aire (radio > 15 mm), de 100 mm de espesor, con carcasa de chapa de acero galvanizado. Incluso accesorios de montaje y elementos de fijación.
Incluye: Replanteo. Colocación y fijación. Comprobación de su correcto funcionamiento.
Criterio de cómputo de proyecto: Número de unidades previstas, según documentación gráfica de Proyecto.
Criterio de cómputo de obra: Se medirá el número de unidades realmente ejecutadas según especificaciones de Proyecto.

| Código | Ud | Descripción | Rendimiento | Precio | Importe |
|---|---|---|---|---|---|
| mt42trx410aaaa | Ud | Silenciador de celdillas con diseño higiénico y celdillas de ahorro energético integradas, de 200 mm de ancho, 300 mm de alto y 500 mm de largo, con 1 celdilla de lana mineral, no combustible según DIN 4102 A2, protegida con tejido de seda de vidrio, marco de perfil favorable al flujo de aire (radio > 15 mm), de 100 mm de espesor, con carcasa de chapa de acero galvanizado. (material) | 1 | 13018.33 | 13018.330 |
| mo005 | h | Oficial instalador de climatización. (mano de obra) | 0.238 | 373.16 | 88.812 |
| mo104 | h | Medio oficial instalador de climatización. (mano de obra) | 0.238 | 251.66 | 59.895 |
| % | % | Herramientas | 2 % | 13167.037 | 263.341 |
|  |  | Costes directos |  |  | 13430.378 |

## Recursos

**mt42trx410aaaa** Ud Silenciador de celdillas con diseño higiénico y celdillas de ahorro energético integradas
Datos técnicos: Coste energético 408.684 MJ; Emisión de CO2 33.444 kg
Residuos:
- embalaje: re150101 Envases de papel y cartón. (componente de residuo); rendimiento 0.18 kg; Código LER 15 01 01; Masa del elemento 1 kg; Volumen 0.001333 m3
- embalaje: re170203 Plástico. (componente de residuo); rendimiento 0.09 kg; Código LER 17 02 03; Masa del elemento 1 kg; Volumen 0.001667 m3
