# Recuperador de calor y humedad aire-aire. Instalación mural

- Propiedad del archivo: CYPE Ingenieros S.A.
- Formato: FIEBDC-3/2016
- Programa: Generador de precios de la construcción. CYPE Ingenieros, S.A.
- Fecha: 08/04/2024
- Ámbito geográfico: Uruguay
- Divisa: UYU
- Costes indirectos: 3 %
- Gastos generales: 13 %
- Beneficio industrial: 6 %
- IVA: 21 %

## I Instalaciones

### IC Calefacción, refrigeración, climatización y agua caliente sanitaria

#### ICR Sistemas de conducción de aire

**ICR125** Ud Recuperador de calor y humedad aire-aire. Instalación mural.
Recuperador de calor y humedad aire-aire, instalación mural, caudal de aire máximo 240 m³/h, presión estática a caudal de aire máximo 180 Pa, presión sonora a 1 m 48 dBA, eficiencia de recuperación calorífica 79%, dimensiones 885x595x631 mm, peso 41,2 kg, alimentación monofásica a 230 V, con certificación Passivhaus, intercambiador de flujo cruzado, diámetro interior de los conductos 180 mm, ventiladores de alta eficiencia, filtros de aire (tipo G4 en la salida y tipo F7 en la entrada), bypass con servomotor para cambio de modo de operación de recuperación a free-cooling y mando integrado con pantalla para la gestión del funcionamiento del sistema en función del nivel de humedad medido internamente. Instalación mural.
Incluye: Replanteo. Colocación y fijación. Conexionado y comprobación de su correcto funcionamiento.
Criterio de cómputo de proyecto: Número de unidades previstas, según documentación gráfica de Proyecto.
Criterio de cómputo de obra: Se medirá el número de unidades realmente ejecutadas según especificaciones de Proyecto.

| Código | Ud | Descripción | Rendimiento | Precio | Importe |
|---|---|---|---|---|---|
| mt42vai202a | Ud | Recuperador de calor y humedad aire-aire, instalación mural, caudal de aire máximo 240 m³/h, presión estática a caudal de aire máximo 180 Pa, presión sonora a 1 m 48 dBA, eficiencia de recuperación calorífica 79%, dimensiones 885x595x631 mm, peso 41,2 kg, alimentación monofásica a 230 V, con certificación Passivhaus, intercambiador de flujo cruzado, diámetro interior de los conductos 180 mm, ventiladores de alta eficiencia, filtros de aire (tipo G4 en la salida y tipo F7 en la entrada), bypass con servomotor para cambio de modo de operación de recuperación a free-cooling y mando integrado con pantalla para la gestión del funcionamiento del sistema en función del nivel de humedad medido internamente. (material) | 1 | 212717.83 | 212717.830 |
| mo005 | h | Oficial instalador de climatización. (mano de obra) | 0.665 | 373.16 | 248.151 |
| mo104 | h | Medio oficial instalador de climatización. (mano de obra) | 0.665 | 251.66 | 167.354 |
| % | % | Herramientas | 2 % | 213133.335 | 4262.667 |
|  |  | Costes directos |  |  | 217396.002 |

## Recursos

**mt42vai202a** Ud Recuperador de calor y humedad aire-aire
Datos técnicos: Coste energético 2173.242 MJ; Emisión de CO2 75.034 kg
Residuos:
- embalaje: re150101 Envases de papel y cartón. (componente de residuo); rendimiento 2.143 kg; Código LER 15 01 01; Masa del elemento 1 kg; Volumen 0.001333 m3
